# Impermeabilización de balsa o pequeño embalse, con geotextil y geomembrana

- Propiedad del archivo: CYPE INGENIEROS, S.A.
- Formato: FIEBDC-3/2002
- Ámbito geográfico: Guatemala
- Divisa: GTQ
- Costes indirectos: 3.00 %
- Gastos generales: 13.00 %
- Beneficio industrial: 6.00 %
- IVA: 12.00 %

## N Aislamientos e impermeabilizaciones

### NI Impermeabilizaciones

#### NIB Obras hidráulicas

**NIB010** m² Impermeabilización de balsa o pequeño embalse, con geotextil y geomembrana.
Impermeabilización de balsa o pequeño embalse de agua no potable, con geomembrana homogénea de policloruro de vinilo plastificado (PVC-P), con resistencia a la intemperie, de 1,5 mm de espesor, color azul, con una densidad de 1240 kg/m³ según ISO 1183, resistencia CBR a punzonamiento de 2,3 kN según ISO 12236 y una resistencia al desgarro superior a 40 kN/m, colocada con solapes, sin adherir al soporte, sobre geotextil no tejido sintético, termosoldado, de polipropileno, con una resistencia a la tracción longitudinal de 35,0 kN/m, una resistencia a la tracción transversal de 45,0 kN/m, una apertura de cono a la prueba de perforación dinámica según ISO 13433 inferior a 0 mm, resistencia CBR a punzonamiento 1,8 kN y una masa superficial de 500 g/m².
Incluye: Limpieza previa de la superficie soporte. Replanteo y corte. Colocación del geotextil. Colocación de la impermeabilización. Resolución de las uniones.
Criterio de medición de proyecto: Superficie medida según documentación gráfica de Proyecto.
Criterio de medición de obra: Se medirá la superficie realmente ejecutada según especificaciones de Proyecto.

| Código | Ud | Descripción | Rendimiento | Precio | Importe |
|---|---|---|---|---|---|
| mt14gso030fkJa | m² | Geotextil no tejido sintético, termosoldado, de polipropileno, con una resistencia a la tracción longitudinal de 35 kN/m, una resistencia a la tracción transversal de 45 kN/m, una apertura de cono a la prueba de perforación dinámica según ISO 13433 inferior a 0 mm, resistencia CBR a punzonamiento 1,8 kN y una masa superficial de 500 g/m². (material) | 1.100 | 46.61 | 51.27 |
| mt15dag020d | m² | Geomembrana homogénea de policloruro de vinilo plastificado (PVC-P), con resistencia a la intemperie, de 1,5 mm de espesor, color azul, con una densidad de 1240 kg/m³ según ISO 1183, resistencia CBR a punzonamiento de 2,3 kN según ISO 12236 y una resistencia al desgarro superior a 40 kN/m, suministrada en rollos de 2,05 m de ancho y 150 m de longitud. (material) | 1.100 | 76.34 | 83.97 |
| op00pis010 |  | Pistola de aire caliente para soldadura de materiales termoplásticos. | 1.000 | 0.00 | 0.00 |
| mo029 | h | Aplicador de membranas impermeabilizantes. (mano de obra) | 0.192 | 59.07 | 11.34 |
| mo067 | h | Ayudante aplicador de membranas impermeabilizantes. (mano de obra) | 0.192 | 44.16 | 8.48 |
| % | % | Herramienta menor | 2 % | 155.06 | 3.10 |
|  |  | Costes directos |  |  | 158.16 |
