# Juego biosaludable, tipo bicicleta

- Propiedad del archivo: CYPE INGENIEROS, S.A.
- Formato: FIEBDC-3/2002
- Ámbito geográfico: Guatemala
- Divisa: GTQ
- Costes indirectos: 3.00 %
- Gastos generales: 13.00 %
- Beneficio industrial: 6.00 %
- IVA: 12.00 %

## T Equipamiento urbano

### TB Áreas de juegos biosaludables

#### TBM Para personas adultas

**TBM010** Ud Juego biosaludable, tipo bicicleta.
Juego biosaludable, tipo bicicleta, para un usuario, de tubo de acero galvanizado pintado con pintura de poliéster, de 119x48x123 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 4.000 | 46.31 | 185.24 |
| mt52jbs070a | Ud | Juego biosaludable, tipo bicicleta, para un usuario, formado por poste de tubo de acero galvanizado pintado con pintura de poliéster, estructura soporte tubular, pedales, empuñaduras ergonómicas y asiento de polietileno, rodamientos sellados, transmisión de potencia mediante eje multi nervado y tornillos de acero inoxidable, de 119x48x123 cm, con zona de seguridad de 12 m²; para la realización de ejercicio cardiovascular del tren inferior. (material) | 1.000 | 13898.63 | 13898.63 |
| op00tal010 |  | Taladro. | 1.000 | 0.00 | 0.00 |
| op00ato010 |  | Atornillador. | 1.000 | 0.00 | 0.00 |
| mo041 | h | Mampostero de obra civil. (mano de obra) | 1.796 | 59.07 | 106.09 |
| mo087 | h | Ayudante de mampostero de obra civil. (mano de obra) | 1.796 | 44.16 | 79.31 |
| % | % | Herramienta menor | 2 % | 14269.27 | 285.39 |
|  |  | Costes directos |  |  | 14554.66 |
