# Escalera horizontal

- Propiedad del archivo: CYPE INGENIEROS, S.A.
- Formato: FIEBDC-3/2002
- Ámbito geográfico: Guatemala
- Divisa: GTQ
- Costes indirectos: 3.00 %
- Gastos generales: 13.00 %
- Beneficio industrial: 6.00 %
- IVA: 12.00 %

## T Equipamiento urbano

### TD Equipamientos deportivos

#### TDA Circuito de ejercicios a pie

**TDA080** Ud Escalera horizontal.
Escalera horizontal para ejercicios de equilibrio y estiramientos, formada por cuatro postes cuadrados de 0,15 m de lado y 2,60 m de altura vista y dos travesaños de 4,00 m de longitud, de madera de pino silvestre, tratada en autoclave, con clase de uso 4, acabada con barniz protector, con bastidor de barras paralelas de acero, con tornillería de acero galvanizado, embutida y protegida con tapones de seguridad, para usuarios de más de 12 años, con zona de seguridad de 54,00 m² y 2,70 m de altura libre de caída, fijada a una base de concreto f'c=210 kg/cm² (3000 psi), clase de exposición F0 S0 P0 C0, tamaño máximo del agregado 19 mm (3/4"), consistencia plástica. Incluso replanteo, excavación manual del terreno y fijación del equipamiento deportivo. Totalmente montada y probada.
Incluye: Replanteo. Excavación con medios manuales. Fundido de la base de apoyo. Montaje y fijación del equipamiento deportivo.
Criterio de medición de proyecto: Número de unidades previstas, según documentación gráfica de Proyecto.
Criterio de medición de obra: Se medirá el número de unidades realmente ejecutadas según especificaciones de Proyecto.

| Código | Ud | Descripción | Rendimiento | Precio | Importe |
|---|---|---|---|---|---|
| mt10hmf050Gdf | m³ | Concreto masivo f'c=210 kg/cm² (3000 psi), clase de exposición F0 S0 P0 C0, tamaño máximo del agregado 19 mm (3/4"), consistencia plástica, premezclado, según ACI 318. (material) | 0.600 | 1284.14 | 770.48 |
| mt52dep080a | Ud | Escalera horizontal para ejercicios de equilibrio y estiramientos, formada por cuatro postes cuadrados de 0,15 m de lado y 2,60 m de altura vista y dos travesaños de 4,00 m de longitud, de madera de pino silvestre, tratada en autoclave, con clase de uso 4, acabada con barniz protector, con bastidor de barras paralelas de acero, con tornillería de acero galvanizado, embutida y protegida con tapones de seguridad, para usuarios de más de 12 años, con zona de seguridad de 54,00 m² y 2,70 m de altura libre de caída, incluso elementos de fijación. (material) | 1.000 | 14426.64 | 14426.64 |
| op00tal010 |  | Taladro. | 1.000 | 0.00 | 0.00 |
| op00ato010 |  | Atornillador. | 1.000 | 0.00 | 0.00 |
| mo041 | h | Mampostero de obra civil. (mano de obra) | 2.395 | 59.07 | 141.47 |
| mo087 | h | Ayudante de mampostero de obra civil. (mano de obra) | 3.592 | 44.16 | 158.62 |
| % | % | Herramienta menor | 2 % | 15497.21 | 309.94 |
|  |  | Costes directos |  |  | 15807.15 |
