# Plataforma con badenes

- Propiedad del archivo: CYPE INGENIEROS, S.A.
- Formato: FIEBDC-3/2002
- Ámbito geográfico: Guatemala
- Divisa: GTQ
- Costes indirectos: 3.00 %
- Gastos generales: 13.00 %
- Beneficio industrial: 6.00 %
- IVA: 12.00 %

## T Equipamiento urbano

### TD Equipamientos deportivos

#### TDB Circuito de bicicletas

**TDB030** Ud Plataforma con badenes.
Plataforma con badenes para bicicletas, de madera de pino silvestre, tratada en autoclave, con clase de uso 4, acabada con barniz protector, de 2,50x2,00x0,25 m, con tornillería de acero galvanizado, embutida y protegida con tapones de seguridad, con zona de seguridad de 20,25 m², fijada a una base de concreto f'c=210 kg/cm² (3000 psi), clase de exposición F0 S0 P0 C0, tamaño máximo del agregado 19 mm (3/4"), consistencia plástica. Incluso replanteo, excavación manual del terreno y fijación del equipamiento para bicicletas. Totalmente montada y probada por la empresa instaladora.
Incluye: Replanteo. Excavación con medios manuales. Fundido de la base de apoyo. Fijación del equipamiento para bicicletas.
Criterio de medición de proyecto: Número de unidades previstas, según documentación gráfica de Proyecto.
Criterio de medición de obra: Se medirá el número de unidades realmente ejecutadas según especificaciones de Proyecto.

| Código | Ud | Descripción | Rendimiento | Precio | Importe |
|---|---|---|---|---|---|
| mt10hmf050Gdf | m³ | Concreto masivo f'c=210 kg/cm² (3000 psi), clase de exposición F0 S0 P0 C0, tamaño máximo del agregado 19 mm (3/4"), consistencia plástica, premezclado, según ACI 318. (material) | 0.600 | 1284.14 | 770.48 |
| mt52bic030a | Ud | Plataforma con badenes para bicicletas, de madera de pino silvestre, tratada en autoclave, con clase de uso 4, acabada con barniz protector, de 2,50x2,00x0,25 m, con tornillería de acero galvanizado, embutida y protegida con tapones de seguridad, con zona de seguridad de 20,25 m², incluso elementos de fijación. (material) | 1.000 | 18892.02 | 18892.02 |
| op00tal010 |  | Taladro. | 1.000 | 0.00 | 0.00 |
| op00ato010 |  | Atornillador. | 1.000 | 0.00 | 0.00 |
| mo041 | h | Mampostero de obra civil. (mano de obra) | 7.184 | 59.07 | 424.36 |
| mo087 | h | Ayudante de mampostero de obra civil. (mano de obra) | 10.775 | 44.16 | 475.82 |
| % | % | Herramienta menor | 2 % | 20562.68 | 411.25 |
|  |  | Costes directos |  |  | 20973.93 |
