# Farola con columna metálica

- Propiedad del archivo: CYPE INGENIEROS, S.A.
- Formato: FIEBDC-3/2002
- Ámbito geográfico: Guatemala
- Divisa: GTQ
- Costes indirectos: 3.00 %
- Gastos generales: 13.00 %
- Beneficio industrial: 6.00 %
- IVA: 12.00 %

## T Equipamiento urbano

### TI Iluminación viaria

#### TIF Farolas

**TIF010** Ud Farola con columna metálica.
Farola, modelo Rama Led "SANTA & COLE", de 8200 mm de altura, compuesta por columna cilíndrica de dos tramos de aluminio anodizado, con el tramo inferior de 152 mm de diámetro y el tramo superior de 127 mm de diámetro y 5 luminarias rectangulares a distinta altura de aluminio anodizado, de 50 W de potencia máxima, de 1163x200x98 mm, con óptica de alto rendimiento de tecnología led y 48 led de 1 W, clase de protección I, grado de protección IP66. Incluso dado de cimentación realizado con concreto masivo f'c=210 kg/cm² (3000 psi), clase de exposición F0 S0 P0 C0, tamaño máximo del agregado 19 mm (3/4"), consistencia plástica, accesorios y elementos de anclaje. Totalmente montada, conexionada y comprobada.
Criterio de valoración económica: El precio no incluye la excavación.
Incluye: Formación de cimentación de concreto masivo. Preparación de la superficie de apoyo. Fijación de la columna. Colocación de las luminarias. Conexionado. Limpieza del elemento.
Criterio de medición de proyecto: Número de unidades previstas, según documentación gráfica de Proyecto.
Criterio de medición de obra: Se medirá el número de unidades realmente ejecutadas según especificaciones de Proyecto.

| Código | Ud | Descripción | Rendimiento | Precio | Importe |
|---|---|---|---|---|---|
| mt10hmf050Gdf | m³ | Concreto masivo f'c=210 kg/cm² (3000 psi), clase de exposición F0 S0 P0 C0, tamaño máximo del agregado 19 mm (3/4"), consistencia plástica, premezclado, según ACI 318. (material) | 0.567 | 1284.14 | 728.11 |
| mt34syc015rE | Ud | Farola, modelo Rama Led "SANTA & COLE", de 8200 mm de altura, compuesta por columna cilíndrica de dos tramos de aluminio anodizado, con el tramo inferior de 152 mm de diámetro y el tramo superior de 127 mm de diámetro y 5 luminarias rectangulares a distinta altura de aluminio anodizado, de 50 W de potencia máxima, de 1163x200x98 mm, con óptica de alto rendimiento de tecnología led y 48 led de 1 W, clase de protección I, grado de protección IP66, incluso placa base y pernos de anclaje. (material) | 1.000 | 95850.13 | 95850.13 |
| mq07gte010a | h | Grúa autopropulsada de brazo telescópico con una capacidad de elevación de 12 t y 20 m de altura máxima de trabajo. (maquinaria) | 0.220 | 404.12 | 88.91 |
| mq07cce010a | h | Camión con cesta elevadora de brazo articulado de 16 m de altura máxima de trabajo y 260 kg de carga máxima. (maquinaria) | 0.770 | 156.54 | 120.54 |
| mo020 | h | Mampostero. (mano de obra) | 0.359 | 59.07 | 21.21 |
| mo113 | h | Peón mampostero. (mano de obra) | 0.239 | 42.54 | 10.17 |
| mo003 | h | Electricista. (mano de obra) | 0.599 | 60.70 | 36.36 |
| mo102 | h | Ayudante de electricista. (mano de obra) | 0.599 | 44.07 | 26.40 |
| % | % | Herramienta menor | 2 % | 96881.83 | 1937.64 |
|  |  | Costes directos |  |  | 98819.47 |
