# Piso continuo absorbedor de impactos, de gránulos de caucho

- Propiedad del archivo: CYPE INGENIEROS, S.A.
- Formato: FIEBDC-3/2002
- Ámbito geográfico: Guatemala
- Divisa: GTQ
- Costes indirectos: 3.00 %
- Gastos generales: 13.00 %
- Beneficio industrial: 6.00 %
- IVA: 12.00 %

## T Equipamiento urbano

### TJ Áreas de juegos infantiles

#### TJR Pisos absorbedores de impactos

**TJR040** m² Piso continuo absorbedor de impactos, de gránulos de caucho.
Piso continuo absorbedor de impactos, para una altura máxima de caída de 1,0 m, en áreas de juegos infantiles, realizado "in situ", de 30 mm de espesor total, formado por una capa inferior de gránulos de caucho reciclado SBR de color negro de 20 mm de espesor y una capa superior de gránulos de caucho EPDM de 10 mm de espesor, color a elegir de la carta RAL.
Criterio de valoración económica: El precio no incluye la superficie base.
Incluye: Replanteo. Aplicación de la capa base de caucho SBR. Aplicación de la capa de acabado de caucho EPDM. Limpieza final.
Criterio de medición de proyecto: Superficie medida según documentación gráfica de Proyecto.
Criterio de medición de obra: Se medirá la superficie realmente ejecutada según especificaciones de Proyecto.

| Código | Ud | Descripción | Rendimiento | Precio | Importe |
|---|---|---|---|---|---|
| mt47adc414a | m² | Piso continuo absorbedor de impactos, realizado "in situ", de 30 mm de espesor total, formado por una capa inferior de gránulos de caucho reciclado SBR de color negro de 20 mm de espesor y una capa superior de gránulos de caucho EPDM de 10 mm de espesor, color a elegir de la carta RAL, unidas ambas capas con un ligante de poliuretano monocomponente, con resistencia a los rayos UV, a los hidrocarburos y a los agentes atmosféricos. (material) | 1.000 | 482.40 | 482.40 |
| mo041 | h | Mampostero de obra civil. (mano de obra) | 0.599 | 64.87 | 38.86 |
| mo087 | h | Ayudante de mampostero de obra civil. (mano de obra) | 0.599 | 48.49 | 29.05 |
| % | % | Herramienta menor | 2 % | 550.31 | 11.01 |
|  |  | Costes directos |  |  | 561.32 |
