# Estacionamiento para bicicletas, de acero

- Propiedad del archivo: CYPE INGENIEROS, S.A.
- Formato: FIEBDC-3/2002
- Ámbito geográfico: Guatemala
- Divisa: GTQ
- Costes indirectos: 3.00 %
- Gastos generales: 13.00 %
- Beneficio industrial: 6.00 %
- IVA: 12.00 %

## T Equipamiento urbano

### TM Equipamiento urbano

#### TMI Estacionamientos para bicicletas

**TMI050** Ud Estacionamiento para bicicletas, de acero.
Estacionamiento para 5 bicicletas, formado por estructura de tubo de acero cincado bicromatado de 40 mm de diámetro y 2 mm de espesor, de 1,80x0,75 m, con arandela de remate inferior, fijado a una superficie soporte con elementos de anclaje.
Criterio de valoración económica: El precio no incluye la superficie soporte.
Incluye: Replanteo. Montaje. Eliminación y limpieza del material sobrante.
Criterio de medición de proyecto: Número de unidades previstas, según documentación gráfica de Proyecto.
Criterio de medición de obra: Se medirá el número de unidades realmente ejecutadas según especificaciones de Proyecto.

| Código | Ud | Descripción | Rendimiento | Precio | Importe |
|---|---|---|---|---|---|
| mt50spl105b | Ud | Fijación compuesta por taco químico, arandela y tornillo de acero. (material) | 8.000 | 46.31 | 370.48 |
| mt52apb010k | Ud | Estacionamiento para 5 bicicletas, formado por estructura de tubo de acero cincado bicromatado de 40 mm de diámetro y 2 mm de espesor, de 1,80x0,75 m, con arandela de remate inferior, incluso elementos de fijación. (material) | 1.000 | 2954.03 | 2954.03 |
| mo041 | h | Mampostero de obra civil. (mano de obra) | 0.718 | 59.07 | 42.41 |
| mo087 | h | Ayudante de mampostero de obra civil. (mano de obra) | 0.718 | 44.16 | 31.71 |
| % | % | Herramienta menor | 2 % | 3398.63 | 67.97 |
|  |  | Costes directos |  |  | 3466.60 |
