# Señal vertical de tránsito

- Propiedad del archivo: CYPE INGENIEROS, S.A.
- Formato: FIEBDC-3/2002
- Ámbito geográfico: Guatemala
- Divisa: GTQ
- Costes indirectos: 3.00 %
- Gastos generales: 13.00 %
- Beneficio industrial: 6.00 %
- IVA: 12.00 %

## T Equipamiento urbano

### TS Señalización y soportes publicitarios

#### TSV Señalización vertical

**TSV050** Ud Señal vertical de tránsito.
Suministro y colocación sobre el soporte de señal vertical de tránsito de acero galvanizado, octogonal, de 60 cm de doble apotema, con retrorreflectancia nivel 3 (D.G.). Incluso accesorios, tornillería y elementos de anclaje.
Incluye: Montaje.
Criterio de medición de proyecto: Número de unidades previstas, según documentación gráfica de Proyecto.
Criterio de medición de obra: Se medirá el número de unidades realmente suministradas según especificaciones de Proyecto.

| Código | Ud | Descripción | Rendimiento | Precio | Importe |
|---|---|---|---|---|---|
| mt53spc050c | Ud | Señal vertical de tránsito de acero galvanizado, octogonal, de 60 cm de doble apotema, con retrorreflectancia nivel 3 (D.G.), incluso accesorios, tornillería y elementos de anclaje. (material) | 1.000 | 1243.42 | 1243.42 |
| mq07cce010a | h | Camión con cesta elevadora de brazo articulado de 16 m de altura máxima de trabajo y 260 kg de carga máxima. (maquinaria) | 0.187 | 413.04 | 77.24 |
| mo041 | h | Mampostero de obra civil. (mano de obra) | 0.180 | 64.87 | 11.68 |
| mo087 | h | Ayudante de mampostero de obra civil. (mano de obra) | 0.180 | 48.49 | 8.73 |
| % | % | Herramienta menor | 2 % | 1341.07 | 26.82 |
|  |  | Costes directos |  |  | 1367.89 |
