# Poste para soporte de señalización vertical de tránsito

- Propiedad del archivo: CYPE INGENIEROS, S.A.
- Formato: FIEBDC-3/2002
- Ámbito geográfico: Guatemala
- Divisa: GTQ
- Costes indirectos: 3.00 %
- Gastos generales: 13.00 %
- Beneficio industrial: 6.00 %
- IVA: 12.00 %

## T Equipamiento urbano

### TS Señalización y soportes publicitarios

#### TSV Señalización vertical

**TSV030** Ud Poste para soporte de señalización vertical de tránsito.
Poste de 3 m de altura, de tubo de acero galvanizado, de sección rectangular, de 80x40x2 mm, para soporte de señalización vertical de tránsito, hincado con medios mecánicos al terreno. Incluso replanteo.
Incluye: Replanteo y marcado de los ejes. Hincado del poste.
Criterio de medición de proyecto: Número de unidades previstas, según documentación gráfica de Proyecto.
Criterio de medición de obra: Se medirá el número de unidades realmente suministradas según especificaciones de Proyecto.

| Código | Ud | Descripción | Rendimiento | Precio | Importe |
|---|---|---|---|---|---|
| mt53bps030b | m | Poste de tubo de acero galvanizado, de sección rectangular, de 80x40x2 mm, para soporte de señalización vertical de tránsito. (material) | 3.000 | 82.66 | 247.98 |
| mq03tab050 | h | Equipo de hinca de postes, sobre neumáticos. (maquinaria) | 0.044 | 352.99 | 15.53 |
| mo041 | h | Mampostero de obra civil. (mano de obra) | 0.060 | 59.07 | 3.54 |
| mo087 | h | Ayudante de mampostero de obra civil. (mano de obra) | 0.120 | 44.16 | 5.30 |
| % | % | Herramienta menor | 2 % | 272.35 | 5.45 |
|  |  | Costes directos |  |  | 277.80 |
