# Basurero para playa, de polietileno

- Propiedad del archivo: CYPE INGENIEROS, S.A.
- Formato: FIEBDC-3/2002
- Ámbito geográfico: Guatemala
- Divisa: GTQ
- Costes indirectos: 3.00 %
- Gastos generales: 13.00 %
- Beneficio industrial: 6.00 %
- IVA: 12.00 %

## T Equipamiento urbano

### TY Equipamiento para playas

#### TYP Basureros

**TYP010** Ud Basurero para playa, de polietileno.
Basurero para playa, de 92 cm de altura, con cuerpo troncocónico y tapa redonda con agujero central, de polietileno de color azul, colocada en superficie, fijada a una superficie soporte (no incluida en este precio). Incluso replanteo, elementos de anclaje y eliminación y limpieza del material sobrante Incluye: Replanteo. Montaje del basurero. Eliminación y limpieza del material sobrante.
Criterio de medición de proyecto: Número de unidades previstas, según documentación gráfica de Proyecto.
Criterio de medición de obra: Se medirá el número de unidades realmente ejecutadas según especificaciones de Proyecto.

| Código | Ud | Descripción | Rendimiento | Precio | Importe |
|---|---|---|---|---|---|
| mt52psc060m | Ud | Basurero para playa, para colocar en superficie, de 92 cm de altura y 165 litros de capacidad, con cuerpo troncocónico y tapa redonda con agujero central, de polietileno de color azul, pernos de anclaje. (material) | 1.000 | 2732.13 | 2732.13 |
| mt09reh330 | kg | Mortero de resina epoxi con arena de sílice, de endurecimiento rápido, para relleno de anclajes. (material) | 0.200 | 39.20 | 7.84 |
| mo041 | h | Mampostero de obra civil. (mano de obra) | 0.335 | 59.07 | 19.79 |
| mo087 | h | Ayudante de mampostero de obra civil. (mano de obra) | 0.335 | 44.16 | 14.79 |
| % | % | Herramienta menor | 2 % | 2774.55 | 55.49 |
|  |  | Costes directos |  |  | 2830.04 |
