# Extinguidor

- Propiedad del archivo: CYPE INGENIEROS, S.A.
- Formato: FIEBDC-3/2002
- Ámbito geográfico: Guatemala
- Divisa: GTQ
- Costes indirectos: 3.00 %
- Gastos generales: 13.00 %
- Beneficio industrial: 6.00 %
- IVA: 12.00 %

## Y Seguridad y salud

### YC Sistemas de protección colectiva

#### YCU Protección contra incendios

**YCU010** Ud Extinguidor.
Extinguidor portátil de polvo químico ABC polivalente, con presión incorporada con nitrógeno, con 6 kg de agente extinguidor, de eficacia 27A-183B, con casco de acero con revestimiento interior resistente a la corrosión y acabado exterior con pintura epoxi color rojo, tubo sonda, válvula de palanca, anilla de seguridad, manómetro, base de plástico y manguera con boquilla difusora, amortizable en 3 usos.
Criterio de medición de proyecto: Número de unidades previstas, según Estudio o Estudio Básico de Seguridad y Salud.
Criterio de medición de obra: Se medirá el número de unidades realmente colocadas según especificaciones de Estudio o Estudio Básico de Seguridad y Salud.

| Código | Ud | Descripción | Rendimiento | Precio | Importe |
|---|---|---|---|---|---|
| mt41ixi110v | Ud | Extinguidor portátil de polvo químico ABC polivalente, con presión incorporada con nitrógeno, con 6 kg de agente extinguidor, de eficacia 27A-183B, con casco de acero con revestimiento interior resistente a la corrosión y acabado exterior con pintura epoxi color rojo, tubo sonda, válvula de palanca, anilla de seguridad, manómetro, base de plástico y manguera con boquilla difusora, con soporte y accesorios de montaje. (material) | 0.333 | 408.97 | 136.19 |
| mo120 | h | Peón Seguridad y Salud. (mano de obra) | 0.120 | 42.54 | 5.10 |
| % | % | Herramienta menor | 2 % | 141.29 | 2.83 |
|  |  | Costes directos |  |  | 144.12 |
