# Perfilado y refino de cunetas, con medios mecánicos

- Propiedad del archivo: CYPE Ingenieros S.A.
- Formato: FIEBDC-3/2016
- Programa: Generador de precios de la construcción. CYPE Ingenieros, S.A.
- Fecha: 17/04/2024
- Ámbito geográfico: Guatemala
- Divisa: GTQ
- Costes indirectos: 3 %
- Gastos generales: 13 %
- Beneficio industrial: 6 %
- IVA: 12 %

## A Preparación del terreno

### AC Movimiento de tierras en obra civil

#### ACP Perfilados, refinos y rasanteos

**ACP020** m Perfilado y refino de cunetas, con medios mecánicos.
Perfilado y refino de cunetas de sección trapezoidal, en terreno de tránsito, con medios mecánicos.
Incluye: Preparación de la zona de trabajo. Situación de los puntos topográficos. Ejecución del perfilado y del refino.
Criterio de medición de proyecto: Superficie medida según documentación gráfica de Proyecto.
Criterio de medición de obra: Se medirá la superficie realmente ejecutada según especificaciones de Proyecto.

| Código | Ud | Descripción | Rendimiento | Precio | Importe |
|---|---|---|---|---|---|
| mq01ret030b | h | Retrocargadora sobre neumáticos, de 55 kW, con martillo rompedor. (maquinaria) | 0.042 | 424.41 | 17.825 |
| mo041 | h | Mampostero de obra civil. (mano de obra) | 0.008 | 59.07 | 0.473 |
| % | % | Herramienta menor | 2 % | 18.298 | 0.366 |
|  |  | Costes directos |  |  | 18.664 |

Residuos:
- excavación: ruo170504 Tierra y piedras distintas de las especificadas en el código 17 05 03. (componente de residuo); rendimiento 22.8 kg; Código LER 17 05 04; Masa del elemento 1 kg; Volumen 0.000625 m3
