# Concreto para armar en zapatas

- Propiedad del archivo: CYPE Ingenieros S.A.
- Formato: FIEBDC-3/2016
- Programa: Generador de precios de la construcción. CYPE Ingenieros, S.A.
- Fecha: 17/04/2024
- Ámbito geográfico: Guatemala
- Divisa: GTQ
- Costes indirectos: 3 %
- Gastos generales: 13 %
- Beneficio industrial: 6 %
- IVA: 12 %

## C Cimentaciones

### CH Concretos, aceros y encofrados

#### CHH Concretos

**CHH035** m³ Concreto para armar en zapatas.
Concreto para armar en zapatas de cimentación, f'c=210 kg/cm² (3000 psi), clase de exposición F0 S0 P0 C0, tamaño máximo del agregado 12,5 mm (1/2"), consistencia blanda, preparado en obra, y fundido con medios manuales.
Incluye: Preparación del concreto. Fundido y compactación del concreto. Curado del concreto.
Criterio de medición de proyecto: Volumen teórico, según documentación gráfica de Proyecto.
Criterio de medición de obra: Se medirá el volumen teórico ejecutado según especificaciones de Proyecto, sin incluir los incrementos por excesos de excavación no autorizados.

| Código | Ud | Descripción | Rendimiento | Precio | Importe |
|---|---|---|---|---|---|
| mt08aaa010a | m³ | Agua. (material) | 0.256 | 12.18 | 3.118 |
| mt01arg000q | m³ | Arena de río. (material) | 0.599 | 121.2 | 72.599 |
| mt01arg001qf | m³ | Piedrín de 1/2", de tamaño máximo 12,5 mm. (material) | 0.599 | 218.69 | 130.995 |
| mt08cem000q | kg | Cemento gris en sacos. (material) | 474.665 | 2.14 | 1015.783 |
| mq06hor010 | h | Concretera mecánica eléctrica con una capacidad de amasado de 160 l. (maquinaria) | 0.726 | 25.4 | 18.440 |
| mo045 | h | Fundidor de productos del concreto. (mano de obra) | 0.06 | 61.47 | 3.688 |
| mo092 | h | Ayudante fundidor de productos del concreto. (mano de obra) | 0.359 | 45.92 | 16.485 |
| mo113 | h | Peón mampostero. (mano de obra) | 1.257 | 42.54 | 53.473 |
| mo112 | h | Peón mampostero capacitado. (mano de obra) | 1.317 | 43.24 | 56.947 |
| % | % | Herramienta menor | 2 % | 1371.528 | 27.431 |
|  |  | Costes directos |  |  | 1398.959 |

Residuos:
- colocación: mt01arg000q Arena de río; factor de residuo 0.00678787
- colocación: mt01arg001qf Piedrín de 1/2", de tamaño máximo 12,5 mm; factor de residuo 0.00708251
- colocación: mt08cem000q Cemento gris en sacos; factor de residuo 0.0063

## Recursos

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
