# Corte de piso

- Propiedad del archivo: CYPE Ingenieros S.A.
- Formato: FIEBDC-3/2016
- Programa: Generador de precios de la construcción. CYPE Ingenieros, S.A.
- Fecha: 17/04/2024
- Ámbito geográfico: Guatemala
- Divisa: GTQ
- Costes indirectos: 3 %
- Gastos generales: 13 %
- Beneficio industrial: 6 %
- IVA: 12 %

## D Demoliciones

### DM Firmes y pisos

#### DMC Cortes

**DMC010** m Corte de piso.
Corte de piso de aglomerado asfáltico, mediante máquina cortadora de piso, y carga manual sobre camión o contenedor.
Incluye: Replanteo de las zonas a cortar. Corte del piso. Limpieza de los restos de obra. Carga manual de escombros sobre camión o contenedor.
Criterio de medición de proyecto: Longitud medida según documentación gráfica de Proyecto.
Criterio de medición de obra: Se medirá la longitud realmente ejecutada según especificaciones de Proyecto.

| Código | Ud | Descripción | Rendimiento | Precio | Importe |
|---|---|---|---|---|---|
| mq11eqc010 | h | Cortadora de piso con arranque, desplazamiento y regulación del disco de corte manuales. (maquinaria) | 0.061 | 304.33 | 18.564 |
| mo087 | h | Ayudante de mampostero de obra civil. (mano de obra) | 0.066 | 44.16 | 2.915 |
| % | % | Herramienta menor | 2 % | 21.479 | 0.430 |
|  |  | Costes directos |  |  | 21.909 |
