# Transporte de residuos peligrosos con contenedor

- Propiedad del archivo: CYPE Ingenieros S.A.
- Formato: FIEBDC-3/2016
- Programa: Generador de precios de la construcción. CYPE Ingenieros, S.A.
- Fecha: 17/04/2024
- Ámbito geográfico: Guatemala
- Divisa: GTQ
- Costes indirectos: 3 %
- Gastos generales: 13 %
- Beneficio industrial: 6 %
- IVA: 12 %

## G Gestión de residuos

### GE Gestión de residuos peligrosos

#### GEB Transporte de residuos peligrosos

**GEB015** Ud Transporte de residuos peligrosos con contenedor.
Transporte de residuos peligrosos producidos en obras de mampostero y/o demolición, con contenedor de 1,0 m³, a botadero específico, instalación de tratamiento de residuos de mampostero y demolición externa a la obra o centro de valorización o eliminación de residuos. Incluso servicio de entrega, alquiler y recogida en obra del contenedor.
Incluye: Carga a camión del contenedor. Transporte de residuos de mampostero a botadero específico, instalación de tratamiento de residuos de mampostero y demolición externa a la obra o centro de valorización o eliminación de residuos.
Criterio de medición de proyecto: Número de unidades previstas, según documentación gráfica de Proyecto.
Criterio de medición de obra: Se medirá el número de unidades realmente transportadas según especificaciones de Proyecto.

| Código | Ud | Descripción | Rendimiento | Precio | Importe |
|---|---|---|---|---|---|
| mq04res010lba | Ud | Carga y cambio de contenedor de 1 m³, para recogida de residuos peligrosos producidos en obras de mampostero y/o demolición, colocado en obra a pie de carga, incluso servicio de entrega y alquiler. (maquinaria) | 1.1 | 1024.28 | 1126.708 |
| % | % | Herramienta menor | 2 % | 1126.708 | 22.534 |
|  |  | Costes directos |  |  | 1149.242 |
