# Válvula de retención

- Propiedad del archivo: CYPE Ingenieros S.A.
- Formato: FIEBDC-3/2016
- Programa: Generador de precios de la construcción. CYPE Ingenieros, S.A.
- Fecha: 17/04/2024
- Ámbito geográfico: Guatemala
- Divisa: GTQ
- Costes indirectos: 3 %
- Gastos generales: 13 %
- Beneficio industrial: 6 %
- IVA: 12 %

## I Instalaciones

### IU Urbanas

#### IUA Redes de agua potable

**IUA103** Ud Válvula de retención.
Válvula de retención de latón para roscar de 1". Incluso elementos de montaje y accesorios necesarios para su correcto funcionamiento.
Incluye: Replanteo. Colocación. Conexionado y comprobación de su correcto funcionamiento.
Criterio de medición de proyecto: Número de unidades previstas, según documentación gráfica de Proyecto.
Criterio de medición de obra: Se medirá el número de unidades realmente ejecutadas según especificaciones de Proyecto.

| Código | Ud | Descripción | Rendimiento | Precio | Importe |
|---|---|---|---|---|---|
| mt37svr010c | Ud | Válvula de retención de latón para roscar de 1". (material) | 1 | 79.85 | 79.850 |
| mt37www010 | Ud | Material auxiliar para instalaciones de plomería. (material) | 1 | 13.83 | 13.830 |
| mo008 | h | Plomero. (mano de obra) | 0.18 | 60.7 | 10.926 |
| mo107 | h | Ayudante de plomero. (mano de obra) | 0.18 | 44.07 | 7.933 |
| % | % | Herramienta menor | 2 % | 112.539 | 2.251 |
|  |  | Costes directos |  |  | 114.790 |

## Recursos

**mt37svr010c** Ud Válvula de retención de latón para roscar de 1"
Datos técnicos: Coste energético 852.184 MJ; Emisión de CO2 57.291 kg
Residuos:
- embalaje: re150101 Envases de papel y cartón. (componente de residuo); rendimiento 0.072 kg; Código LER 15 01 01; Masa del elemento 1 kg; Volumen 0.001333 m3
