# Línea subterránea de distribución de baja tensión en canalización entubada

- Propiedad del archivo: CYPE Ingenieros S.A.
- Formato: FIEBDC-3/2016
- Programa: Generador de precios de la construcción. CYPE Ingenieros, S.A.
- Fecha: 17/04/2024
- Ámbito geográfico: Guatemala
- Divisa: GTQ
- Costes indirectos: 3 %
- Gastos generales: 13 %
- Beneficio industrial: 6 %
- IVA: 12 %

## I Instalaciones

### IU Urbanas

#### IUB Líneas subterráneas de baja tensión

**IUB025** m Línea subterránea de distribución de baja tensión en canalización entubada.
Línea subterránea de distribución de baja tensión en canalización entubada bajo acera, formada por 4 cables unipolares RV, con conductor de aluminio, de 50 mm² de sección, siendo su tensión asignada de 0,6/1 kV; dos tubos protectores de polietileno de doble pared, de 200 mm de diámetro, resistencia a compresión mayor de 450 N, suministrado en barra, colocado sobre lecho de arena de 5 cm de espesor, debidamente compactada y nivelada con pisón vibrante de guiado manual, relleno lateral compactando hasta los riñones y posterior relleno con la misma arena hasta 10 cm por encima de la generatriz superior de la tubería; y canalización para telecomunicaciones compuesta de tetratubo de polietileno de alta densidad (PEAD/HDPE) libre de halógenos, color verde, de 4x40 mm de diámetro nominal y 3 mm de espesor formado por cuatro tubos iguales, unidos entre sí, con la pared interior estriada longitudinalmente y recubierta con silicona. Incluso hilo guía y.
Criterio de valoración económica: El precio no incluye la excavación ni el relleno principal.
Incluye: Replanteo del recorrido de la línea. Vertido de la arena en el fondo de la zanja. Colocación de los tubos en la zanja. Colocación de la canalización para telecomunicaciones en la zanja. Tendido de cables. Conexionado y comprobación de su correcto funcionamiento. Ejecución del relleno envolvente.
Criterio de medición de proyecto: Longitud medida según documentación gráfica de Proyecto.
Criterio de medición de obra: Se medirá la longitud realmente ejecutada según especificaciones de Proyecto.

| Código | Ud | Descripción | Rendimiento | Precio | Importe |
|---|---|---|---|---|---|
| mt01ara010a | m³ | Arena con granulometría de 0 a 5 mm de diámetro, limpia. (material) | 0.042 | 131.91 | 5.540 |
| mt35aia070fi | m | Tubo rígido, suministrado en barra, de polietileno de doble pared (interior lisa y exterior corrugada), de color naranja, de 200 mm de diámetro nominal, para canalización enterrada, resistencia a la compresión 450 N, resistencia al impacto 40 julios, con grado de protección IP549. Incluso abrazaderas, elementos de sujeción y accesorios (curvas, manguitos, tees, codos y curvas flexibles). (material) | 2 | 223.56 | 447.120 |
| mt35tpe030a | m | Tetratubo de polietileno de alta densidad (PEAD/HDPE) libre de halógenos, color verde, de 4x40 mm de diámetro nominal y 3 mm de espesor formado por cuatro tubos iguales, unidos entre sí, con la pared interior estriada longitudinalmente y recubierta con silicona. Suministro: en rollos de 300 m de longitud. (material) | 1 | 134.15 | 134.150 |
| mt35cun350a | m | Cable unipolar RV, siendo su tensión asignada de 0,6/1 kV, reacción al fuego clase Eca según UNE-EN 50575, con conductor de aluminio clase 2 de 50 mm² de sección, con aislamiento de polietileno reticulado (R) y cubierta de PVC (V). (material) | 4 | 35.93 | 143.720 |
| mq04dua020b | h | Dumper de descarga frontal de 2 t de carga útil. (maquinaria) | 0.005 | 76.45 | 0.382 |
| mq02rop020 | h | Pisón vibrante de guiado manual, de 80 kg, con placa de 30x30 cm, tipo rana. (maquinaria) | 0.035 | 28.87 | 1.010 |
| mq02cia020j | h | Camión cisterna, de 8 m³ de capacidad. (maquinaria) | 0.001 | 875.54 | 0.876 |
| mo020 | h | Mampostero. (mano de obra) | 0.071 | 59.07 | 4.194 |
| mo113 | h | Peón mampostero. (mano de obra) | 0.071 | 42.54 | 3.020 |
| mo003 | h | Electricista. (mano de obra) | 0.298 | 60.7 | 18.089 |
| mo102 | h | Ayudante de electricista. (mano de obra) | 0.245 | 44.07 | 10.797 |
| % | % | Herramienta menor | 2 % | 768.898 | 15.378 |
|  |  | Costes directos |  |  | 784.276 |

Residuos:
- colocación: mt01ara010a Arena con granulometría de 0 a 5 mm de diámetro, limpia; factor de residuo 0.003
- colocación: mt35aia070fi; factor de residuo 0.0255147
- colocación: mt35cun350a; factor de residuo 0.0137261

## Recursos

**mt01ara010a** m³ Arena con granulometría de 0 a 5 mm de diámetro, limpia
Datos técnicos: Coste energético 146.250 MJ; Emisión de CO2 7.800 kg; Código LER 01 04 09; Masa del elemento 1950 kg; Volumen 1.21875 m3

**mt35aia070fi** m Tubo rígido, suministrado en barra
Datos técnicos: Coste energético 276.108 MJ; Emisión de CO2 13.709 kg; Código LER 17 02 03; Masa del elemento 2.85 kg; Volumen 0.00475 m3

**mt35cun350a** m Cable unipolar RV
Datos técnicos: Coste energético 8.516 MJ; Emisión de CO2 0.224 kg; Código LER 17 04 11; Masa del elemento 0.23 kg; Volumen 0.000153 m3
Residuos:
- embalaje: re150101 Envases de papel y cartón. (componente de residuo); rendimiento 0.072 kg; Código LER 15 01 01; Masa del elemento 1 kg; Volumen 0.001333 m3
