# Centro de transformación prefabricado

- Propiedad del archivo: CYPE Ingenieros S.A.
- Formato: FIEBDC-3/2016
- Programa: Generador de precios de la construcción. CYPE Ingenieros, S.A.
- Fecha: 17/04/2024
- Ámbito geográfico: Guatemala
- Divisa: GTQ
- Costes indirectos: 3 %
- Gastos generales: 13 %
- Beneficio industrial: 6 %
- IVA: 12 %

## I Instalaciones

### IU Urbanas

#### IUC Centros de transformación

**IUC040** Ud Centro de transformación prefabricado.
Centro de transformación prefabricado, modular de concreto reforzado, de 7240x2620x3195 mm, apto para contener hasta dos transformadores y la aparamenta necesaria. Incluso transporte y descarga. Totalmente montado.
Incluye: Transporte y descarga. Montaje, nivelación y fijación.
Criterio de medición de proyecto: Número de unidades previstas, según documentación gráfica de Proyecto.
Criterio de medición de obra: Se medirá el número de unidades realmente ejecutadas según especificaciones de Proyecto.

| Código | Ud | Descripción | Rendimiento | Precio | Importe |
|---|---|---|---|---|---|
| mt35ctr020b | Ud | Centro de transformación prefabricado, modular de concreto reforzado, de 7240x2620x3195 mm, apto para contener hasta dos transformadores y la aparamenta necesaria. (material) | 1 | 105984.96 | 105984.960 |
| mo020 | h | Mampostero. (mano de obra) | 19.156 | 59.07 | 1131.545 |
| mo077 | h | Ayudante de mampostero. (mano de obra) | 19.156 | 44.16 | 845.929 |
| % | % | Herramienta menor | 2 % | 107962.434 | 2159.249 |
|  |  | Costes directos |  |  | 110121.683 |
