# Cuneta revestida de concreto

- Propiedad del archivo: CYPE Ingenieros S.A.
- Formato: FIEBDC-3/2016
- Programa: Generador de precios de la construcción. CYPE Ingenieros, S.A.
- Fecha: 01/04/2025
- Ámbito geográfico: Guatemala
- Divisa: GTQ
- Costes indirectos: 3 %
- Gastos generales: 13 %
- Beneficio industrial: 6 %
- IVA: 12 %

## I Instalaciones

### IU Urbanas

#### IUD Redes y sistemas de drenaje

**IUD010** m Cuneta revestida de concreto.
Formación de cuneta de sección triangular de 100 cm de ancho y 33 cm de profundidad, con una inclinación de los taludes de 1:1 en el lado exterior y 1:3 en el lado interior, revestida con una capa de concreto masivo f'c=210 kg/cm² (3000 psi), clase de exposición F0 S0 P0 C0, tamaño máximo del agregado 19 mm (3/4"), consistencia plástica de 15 cm de espesor. Incluso preparación de la superficie de apoyo del concreto, aserrado de las juntas de retracción, con medios mecánicos, con una profundidad de 5 mm y posterior sellado con masilla de poliuretano. Sin incluir la preparación de la capa base existente.
Incluye: Preparación y limpieza de la superficie soporte. Replanteo de las juntas. Colocación del encofrado. Fundido y compactación del concreto. Curado del concreto. Formación de juntas de retracción mediante corte con sierra de disco. Sellado de juntas con masilla de poliuretano.
Criterio de medición de proyecto: Longitud medida en proyección horizontal, según documentación gráfica de Proyecto.
Criterio de medición de obra: Se medirá, en proyección horizontal, la longitud realmente ejecutada según especificaciones de Proyecto.

| Código | Ud | Descripción | Rendimiento | Precio | Importe |
|---|---|---|---|---|---|
| mt10hmf050Gdf | m³ | Concreto masivo f'c=210 kg/cm² (3000 psi), clase de exposición F0 S0 P0 C0, tamaño máximo del agregado 19 mm (3/4"), consistencia plástica, premezclado, según ACI 318. (material) | 0.18 | 1291.32 | 232.438 |
| mt08ema050b | m³ | Madera para encofrar, de 26 mm de espesor. (material) | 0.001 | 3141.86 | 3.142 |
| mt08var050 | kg | Alambre galvanizado para atar, de 1,30 mm de diámetro. (material) | 0.025 | 12.24 | 0.306 |
| mt08var060 | kg | Puntas de acero de 20x100 mm. (material) | 0.01 | 71.4 | 0.714 |
| mt15bas030b | Ud | Cartucho de masilla elastómera monocomponente a base de poliuretano, de color gris, de 600 ml, tipo F-25 HM según ISO 11600, de alta adherencia y de endurecimiento rápido, con elevadas propiedades elásticas, resistencia a la intemperie, al envejecimiento y a los rayos UV, apta para estar en contacto con agua potable, dureza Shore A aproximada de 35 y alargamiento en rotura > 600%, según ISO 11600. (material) | 0.36 | 66.19 | 23.828 |
| mq02rod010d | h | Bandeja vibrante de guiado manual, de 300 kg, ancho de trabajo 70 cm, reversible. (maquinaria) | 0.44 | 53.26 | 23.434 |
| mq06cor020 | h | Equipo para corte de juntas en soleras de concreto. (maquinaria) | 0.006 | 79.18 | 0.475 |
| mo041 | h | Mampostero de obra civil. (mano de obra) | 0.479 | 64.87 | 31.073 |
| mo087 | h | Ayudante de mampostero de obra civil. (mano de obra) | 0.479 | 48.49 | 23.227 |
| % | % | Herramienta menor | 2 % | 338.637 | 6.773 |
|  |  | Costes directos |  |  | 345.410 |

Residuos:
- colocación: mt10hmf050Gdf; factor de residuo 0.00109792
- colocación: mt08ema050b Madera para encofrar, de 26 mm de espesor; factor de residuo 1
- colocación: mt08var050 Alambre galvanizado para atar, de 1,30 mm de diámetro; factor de residuo 0.0038
- colocación: mt08var060 Puntas de acero de 20x100 mm; factor de residuo 0.0045
- colocación: mt15bas030b; factor de residuo 0.06

## Recursos

**mt10hmf050Gdf** m³ Concreto masivo f'c=210 kg/cm² (3000 psi)
Datos técnicos: Coste energético 1840.000 MJ; Emisión de CO2 230.000 kg; Código LER 17 01 01; Masa del elemento 2300 kg; Volumen 1.533333 m3

**mt08ema050b** m³ Madera para encofrar, de 26 mm de espesor
Datos técnicos: Coste energético 9339.000 MJ; Emisión de CO2 -127.875 kg; Código LER 17 02 01; Masa del elemento 68.75 kg; Volumen 0.0625 m3

**mt08var050** kg Alambre galvanizado para atar, de 1,30 mm de diámetro
Datos técnicos: Coste energético 25.100 MJ; Emisión de CO2 2.560 kg; Código LER 17 04 05; Masa del elemento 1 kg; Volumen 0.000476 m3

**mt08var060** kg Puntas de acero de 20x100 mm
Datos técnicos: Coste energético 9.830 MJ; Emisión de CO2 0.510 kg; Código LER 17 04 05; Masa del elemento 1 kg; Volumen 0.000476 m3

**mt15bas030b** Ud Cartucho de masilla elastómera monocomponente a base de poliuretano
Datos técnicos: Coste energético 113.498 MJ; Emisión de CO2 5.521 kg; Código LER 17 09 04; Masa del elemento 0.72 kg; Volumen 0.00048 m3
Residuos:
- embalaje: re170203 Plástico. (componente de residuo); rendimiento 0.1 kg; Código LER 17 02 03; Masa del elemento 1 kg; Volumen 0.001667 m3
