# Apoyo de concreto

- Propiedad del archivo: CYPE Ingenieros S.A.
- Formato: FIEBDC-3/2016
- Programa: Generador de precios de la construcción. CYPE Ingenieros, S.A.
- Fecha: 17/04/2024
- Ámbito geográfico: Guatemala
- Divisa: GTQ
- Costes indirectos: 3 %
- Gastos generales: 13 %
- Beneficio industrial: 6 %
- IVA: 12 %

## I Instalaciones

### IU Urbanas

#### IUL Líneas aéreas

**IUL011** Ud Apoyo de concreto.
Poste de concreto reforzado vibrado, de 9 m de altura y 400 daN de esfuerzo nominal, empotrado en dado de concreto f'c=240 kg/cm² (3500 psi), clase de exposición F0 S0 P0 C0, tamaño máximo del agregado 19 mm (3/4"), consistencia blanda, premezclado, fundido con descarga directa, en suelo cohesivo. Incluso excavación para cimentación con medios mecánicos, transporte y descarga. Totalmente montado.
Incluye: Replanteo. Transporte y descarga. Excavación de la cimentación. Eliminación de las tierras sueltas del fondo de la excavación. Izado del poste. Colocación y aplomado. Fundido y compactación del concreto. Eliminación de restos, limpieza final y retirada de escombros. Carga de escombros sobre camión o contenedor.
Criterio de medición de proyecto: Número de unidades previstas, según documentación gráfica de Proyecto.
Criterio de medición de obra: Se medirá el número de unidades realmente ejecutadas según especificaciones de Proyecto.

| Código | Ud | Descripción | Rendimiento | Precio | Importe |
|---|---|---|---|---|---|
| mt35pya020cf | Ud | Poste de concreto reforzado vibrado, de 9 m de altura y 400 daN de esfuerzo nominal. (material) | 1 | 3373.17 | 3373.170 |
| mt10hmf050Gee | m³ | Concreto masivo f'c=240 kg/cm² (3500 psi), clase de exposición F0 S0 P0 C0, tamaño máximo del agregado 19 mm (3/4"), consistencia blanda, premezclado, según ACI 318. (material) | 0.345 | 1401.6 | 483.552 |
| mq01exn010i | h | Miniretroexcavadora sobre neumáticos, de 37,5 kW. (maquinaria) | 0.385 | 376.9 | 145.107 |
| mq04cag010a | h | Camión con grúa de hasta 6 t. (maquinaria) | 0.88 | 407.83 | 358.890 |
| mo020 | h | Mampostero. (mano de obra) | 2.395 | 59.07 | 141.473 |
| mo077 | h | Ayudante de mampostero. (mano de obra) | 2.395 | 44.16 | 105.763 |
| % | % | Herramienta menor | 2 % | 4607.955 | 92.159 |
|  |  | Costes directos |  |  | 4700.114 |

Residuos:
- colocación: mt35pya020cf Poste de concreto reforzado vibrado, de 9 m de altura y 400 daN de esfuerzo nominal; factor de residuo 0.022586

## Recursos

**mt35pya020cf** Ud Poste de concreto reforzado vibrado, de 9 m de altura y 400 daN de esfuerzo nominal
Datos técnicos: Coste energético 1415.415 MJ; Emisión de CO2 155.999 kg; Código LER 17 01 01; Masa del elemento 1040 kg; Volumen 0.693333 m3
Residuos:
- embalaje: re170201 Madera. (componente de residuo); rendimiento 0.846 kg; Código LER 17 02 01; Masa del elemento 1 kg; Volumen 0.000909 m3
- embalaje: re170203 Plástico. (componente de residuo); rendimiento 0.327 kg; Código LER 17 02 03; Masa del elemento 1 kg; Volumen 0.001667 m3

**mt10hmf050Gee** m³ Concreto masivo f'c=240 kg/cm² (3500 psi)
Datos técnicos: Coste energético 1840.000 MJ; Emisión de CO2 230.000 kg; Código LER 17 01 01; Masa del elemento 2300 kg; Volumen 1.533333 m3
