# Apoyo de concreto

- Propiedad del archivo: CYPE Ingenieros S.A.
- Formato: FIEBDC-3/2016
- Programa: Generador de precios de la construcción. CYPE Ingenieros, S.A.
- Fecha: 04/09/2025
- Ámbito geográfico: Guatemala
- Divisa: GTQ
- Costes indirectos: 3 %
- Gastos generales: 13 %
- Beneficio industrial: 6 %
- IVA: 12 %

## I Instalaciones

### IU Urbanas

#### IUL Líneas aéreas

**IUL011** Ud Apoyo de concreto.
Poste de concreto reforzado vibrado, de 11 m de altura y 1000 daN de esfuerzo nominal, empotrado en dado de concreto f'c=240 kg/cm² (3500 psi), clase de exposición F0 S0 P0 C0, tamaño máximo del agregado 19 mm (3/4"), consistencia blanda, premezclado, fundido con descarga directa, en suelo no cohesivo. Incluso excavación para cimentación con medios mecánicos, transporte y descarga. Totalmente montado.
Incluye: Replanteo. Transporte y descarga. Excavación de la cimentación. Eliminación de las tierras sueltas del fondo de la excavación. Izado del poste. Colocación y aplomado. Fundido y compactación del concreto. Eliminación de restos, limpieza final y retirada de escombros. Carga de escombros sobre camión o contenedor.
Criterio de medición de proyecto: Número de unidades previstas, según documentación gráfica de Proyecto.
Criterio de medición de obra: Se medirá el número de unidades realmente ejecutadas según especificaciones de Proyecto.

| Código | Ud | Descripción | Rendimiento | Precio | Importe |
|---|---|---|---|---|---|
| mt35pya020lp | Ud | Poste de concreto reforzado vibrado, de 11 m de altura y 1000 daN de esfuerzo nominal. (material) | 1 | 6421.12 | 6421.120 |
| mt10hmf050Gee | m³ | Concreto masivo f'c=240 kg/cm² (3500 psi), clase de exposición F0 S0 P0 C0, tamaño máximo del agregado 19 mm (3/4"), consistencia blanda, premezclado, según ACI 318. (material) | 3.117 | 1409.44 | 4393.224 |
| mq01exn010i | h | Miniretroexcavadora sobre neumáticos, de 37,5 kW. (maquinaria) | 0.495 | 380.92 | 188.555 |
| mq04cag010a | h | Camión con grúa de hasta 6 t. (maquinaria) | 1.21 | 412.18 | 498.738 |
| mo020 | h | Mampostero. (mano de obra) | 2.873 | 64.87 | 186.372 |
| mo077 | h | Ayudante de mampostero. (mano de obra) | 2.873 | 48.49 | 139.312 |
| % | % | Herramienta menor | 2 % | 11827.321 | 236.546 |
|  |  | Costes directos |  |  | 12063.867 |

Residuos:
- colocación: mt35pya020lp Poste de concreto reforzado vibrado, de 11 m de altura y 1000 daN de esfuerzo nominal; factor de residuo 0.0182181

## Recursos

**mt35pya020lp** Ud Poste de concreto reforzado vibrado, de 11 m de altura y 1000 daN de esfuerzo nominal
Datos técnicos: Coste energético 2426.307 MJ; Emisión de CO2 265.360 kg; Código LER 17 01 01; Masa del elemento 1770 kg; Volumen 1.18 m3
Residuos:
- embalaje: re170201 Madera. (componente de residuo); rendimiento 1.556 kg; Código LER 17 02 01; Masa del elemento 1 kg; Volumen 0.000909 m3
- embalaje: re170203 Plástico. (componente de residuo); rendimiento 0.573 kg; Código LER 17 02 03; Masa del elemento 1 kg; Volumen 0.001667 m3

**mt10hmf050Gee** m³ Concreto masivo f'c=240 kg/cm² (3500 psi)
Datos técnicos: Coste energético 1840.000 MJ; Emisión de CO2 230.000 kg; Código LER 17 01 01; Masa del elemento 2300 kg; Volumen 1.533333 m3
