# Línea subterránea de 20 kV en canalización entubada

- Propiedad del archivo: CYPE Ingenieros S.A.
- Formato: FIEBDC-3/2016
- Programa: Generador de precios de la construcción. CYPE Ingenieros, S.A.
- Fecha: 17/04/2024
- Ámbito geográfico: Guatemala
- Divisa: GTQ
- Costes indirectos: 3 %
- Gastos generales: 13 %
- Beneficio industrial: 6 %
- IVA: 12 %

## I Instalaciones

### IU Urbanas

#### IUM Líneas subterráneas de alta tensión

**IUM015** m Línea subterránea de 20 kV en canalización entubada.
Línea subterránea de 20 kV en canalización entubada bajo calzada formada por 3 cables unipolares, con conductor de aluminio, HEPRZ1, de 150 mm² de sección; dos tubos protectores de polietileno de doble pared, de 200 mm de diámetro, resistencia a compresión mayor de 250 N, suministrado en rollo, colocado sobre solera de concreto no estructural HNE-15/B/20 de 5 cm de espesor y posterior relleno con el mismo concreto hasta 10 cm por encima de la generatriz superior de la tubería; y canalización para telecomunicaciones compuesta de tetratubo de polietileno de alta densidad (PEAD/HDPE) libre de halógenos, color verde, de 4x40 mm de diámetro nominal y 3 mm de espesor formado por cuatro tubos iguales, unidos entre sí, con la pared interior estriada longitudinalmente y recubierta con silicona. Incluso hilo guía y.
Criterio de valoración económica: El precio no incluye la excavación ni el relleno principal.
Incluye: Replanteo del recorrido de la línea. Fundido y compactación del concreto en formación de solera. Colocación de los tubos en la zanja. Colocación de la canalización para telecomunicaciones en la zanja. Tendido de cables. Conexionado y comprobación de su correcto funcionamiento. Ejecución del relleno envolvente.
Criterio de medición de proyecto: Longitud medida según documentación gráfica de Proyecto.
Criterio de medición de obra: Se medirá la longitud realmente ejecutada según especificaciones de Proyecto.

| Código | Ud | Descripción | Rendimiento | Precio | Importe |
|---|---|---|---|---|---|
| mt10hmf050Gbe | m³ | Concreto masivo f'c=140 kg/cm² (2000 psi), clase de exposición F0 S0 P0 C0, tamaño máximo del agregado 19 mm (3/4"), consistencia blanda, premezclado, según ACI 318. (material) | 0.042 | 1253.83 | 52.661 |
| mt35aia080ai | m | Tubo curvable, suministrado en rollo, de polietileno de doble pared (interior lisa y exterior corrugada), de color naranja, de 200 mm de diámetro nominal, para canalización enterrada, resistencia a la compresión 250 N, con grado de protección IP549, con hilo guía incorporado. (material) | 2 | 170.23 | 340.460 |
| mt35tpe030a | m | Tetratubo de polietileno de alta densidad (PEAD/HDPE) libre de halógenos, color verde, de 4x40 mm de diámetro nominal y 3 mm de espesor formado por cuatro tubos iguales, unidos entre sí, con la pared interior estriada longitudinalmente y recubierta con silicona. Suministro: en rollos de 300 m de longitud. (material) | 1 | 134.15 | 134.150 |
| mt35cun500b | m | Cable unipolar HEPRZ1, siendo su tensión asignada de 12/20 kV, reacción al fuego clase Fca según UNE-EN 50575, con conductor de aluminio clase 2 de 150 mm² de sección, con aislamiento de etileno propileno de alto módulo (HEPR), pantalla de corona de hilos de cobre y cubierta de compuesto termoplástico a base de poliolefina libre de halógenos (Z1). Según UNE-HD 620-9E. (material) | 3 | 226.92 | 680.760 |
| mt35www010 | Ud | Material auxiliar para instalaciones eléctricas. (material) | 0.2 | 16.78 | 3.356 |
| mo020 | h | Mampostero. (mano de obra) | 0.036 | 59.07 | 2.127 |
| mo113 | h | Peón mampostero. (mano de obra) | 0.036 | 42.54 | 1.531 |
| mo003 | h | Electricista. (mano de obra) | 0.358 | 60.7 | 21.731 |
| mo102 | h | Ayudante de electricista. (mano de obra) | 0.305 | 44.07 | 13.441 |
| % | % | Herramienta menor | 2 % | 1250.217 | 25.004 |
|  |  | Costes directos |  |  | 1275.221 |

Residuos:
- colocación: mt10hmf050Gbe; factor de residuo 0.00112363
- colocación: mt35aia080ai; factor de residuo 0.0262267
- colocación: mt35cun500b; factor de residuo 0.011

## Recursos

**mt10hmf050Gbe** m³ Concreto masivo f'c=140 kg/cm² (2000 psi)
Datos técnicos: Coste energético 1840.000 MJ; Emisión de CO2 230.000 kg; Código LER 17 01 01; Masa del elemento 2300 kg; Volumen 1.533333 m3

**mt35aia080ai** m Tubo curvable, suministrado en rollo
Datos técnicos: Coste energético 232.512 MJ; Emisión de CO2 11.544 kg; Código LER 17 02 03; Masa del elemento 2.4 kg; Volumen 0.004 m3

**mt35cun500b** m Cable unipolar HEPRZ1
Datos técnicos: Coste energético 44.274 MJ; Emisión de CO2 0.918 kg; Código LER 17 04 11; Masa del elemento 1.2 kg; Volumen 0.0008 m3
Residuos:
- embalaje: re150101 Envases de papel y cartón. (componente de residuo); rendimiento 0.078 kg; Código LER 15 01 01; Masa del elemento 1 kg; Volumen 0.001333 m3
