# Canaleta de drenaje de PVC

- Propiedad del archivo: CYPE Ingenieros S.A.
- Formato: FIEBDC-3/2016
- Programa: Generador de precios de la construcción. CYPE Ingenieros, S.A.
- Fecha: 17/04/2024
- Ámbito geográfico: Guatemala
- Divisa: GTQ
- Costes indirectos: 3 %
- Gastos generales: 13 %
- Beneficio industrial: 6 %
- IVA: 12 %

## I Instalaciones

### IU Urbanas

#### IUS Redes de saneamiento

**IUS082** m Canaleta de drenaje de PVC.
Canaleta prefabricada de PVC, de 500 mm de longitud, 130 mm de ancho y 64 mm de altura con rejilla de garaje de acero galvanizado, carga de rotura 15 kN, de 500 mm de longitud y 130 mm de ancho, sobre solera de concreto masivo f'c=210 kg/cm² (3000 psi), clase de exposición F0 S0 P0 C0, tamaño máximo del agregado 19 mm (3/4"), consistencia blanda de 10 cm de espesor; previa excavación con medios manuales y posterior relleno del trasdós con concreto. Incluso piezas especiales y sifón en línea registrable.
Incluye: Replanteo del recorrido de la canaleta de drenaje. Excavación con medios manuales. Eliminación de las tierras sueltas del fondo de la excavación. Fundido y compactación del concreto en formación de solera. Colocación de la canaleta de drenaje sobre la base de concreto. Montaje de los accesorios en la canaleta de drenaje. Ejecución de taladros para el conexionado de la tubería a la canaleta de drenaje. Empalme y rejuntado de la tubería a la canaleta de drenaje. Colocación del sifón en línea. Relleno del trasdós. Comprobación de su correcto funcionamiento.
Criterio de medición de proyecto: Longitud medida en proyección horizontal, según documentación gráfica de Proyecto.
Criterio de medición de obra: Se medirá, en proyección horizontal, la longitud realmente ejecutada según especificaciones de Proyecto.

| Código | Ud | Descripción | Rendimiento | Precio | Importe |
|---|---|---|---|---|---|
| mt10hmf050Gde | m³ | Concreto masivo f'c=210 kg/cm² (3000 psi), clase de exposición F0 S0 P0 C0, tamaño máximo del agregado 19 mm (3/4"), consistencia blanda, premezclado, según ACI 318. (material) | 0.061 | 1351.72 | 82.455 |
| mt11cng010a | Ud | Canaleta prefabricada de PVC, de 500 mm de longitud, 130 mm de ancho y 64 mm de altura, incluso piezas especiales. (material) | 2 | 177.59 | 355.180 |
| mt11var120b | Ud | Sifón en línea de PVC, color gris, registrable, con unión macho/hembra, de 110 mm de diámetro. (material) | 1 | 441.32 | 441.320 |
| mt11cng020c | Ud | Rejilla de garaje de acero galvanizado, carga de rotura 15 kN, de 500 mm de longitud y 130 mm de ancho. (material) | 2 | 180.58 | 361.160 |
| mo041 | h | Mampostero de obra civil. (mano de obra) | 0.419 | 59.07 | 24.750 |
| mo087 | h | Ayudante de mampostero de obra civil. (mano de obra) | 0.215 | 44.16 | 9.494 |
| % | % | Herramienta menor | 2 % | 1274.359 | 25.487 |
|  |  | Costes directos |  |  | 1299.846 |

Residuos:
- colocación: mt10hmf050Gde; factor de residuo 0.00104059
- colocación: mt11var120b Sifón en línea de PVC, color gris, registrable, con unión macho/hembra, de 110 mm de diámetro; factor de residuo 0.0222586

## Recursos

**mt10hmf050Gde** m³ Concreto masivo f'c=210 kg/cm² (3000 psi)
Datos técnicos: Coste energético 1840.000 MJ; Emisión de CO2 230.000 kg; Código LER 17 01 01; Masa del elemento 2300 kg; Volumen 1.533333 m3

**mt11cng010a** Ud Canaleta prefabricada de PVC, de 500 mm de longitud, 130 mm de ancho y 64 mm de altura, incluso piezas especiales
Datos técnicos: Coste energético 13.304 MJ; Emisión de CO2 1.491 kg
Residuos:
- embalaje: re150101 Envases de papel y cartón. (componente de residuo); rendimiento 0.032 kg; Código LER 15 01 01; Masa del elemento 1 kg; Volumen 0.001333 m3

**mt11var120b** Ud Sifón en línea de PVC, color gris, registrable, con unión macho/hembra, de 110 mm de diámetro
Datos técnicos: Coste energético 147.278 MJ; Emisión de CO2 7.344 kg; Código LER 17 02 03; Masa del elemento 1.52 kg; Volumen 0.002533 m3
Residuos:
- embalaje: re150101 Envases de papel y cartón; rendimiento 0.038 kg

**mt11cng020c** Ud Rejilla de garaje de acero galvanizado, carga de rotura 15 kN, de 500 mm de longitud y 130 mm de ancho
Datos técnicos: Coste energético 20.221 MJ; Emisión de CO2 1.906 kg
Residuos:
- embalaje: re150101 Envases de papel y cartón; rendimiento 0.09 kg
- embalaje: re170203 Plástico. (componente de residuo); rendimiento 0.045 kg; Código LER 17 02 03; Masa del elemento 1 kg; Volumen 0.001667 m3
