# Tragante prefabricado de concreto masivo

- Propiedad del archivo: CYPE Ingenieros S.A.
- Formato: FIEBDC-3/2016
- Programa: Generador de precios de la construcción. CYPE Ingenieros, S.A.
- Fecha: 17/04/2024
- Ámbito geográfico: Guatemala
- Divisa: GTQ
- Costes indirectos: 3 %
- Gastos generales: 13 %
- Beneficio industrial: 6 %
- IVA: 12 %

## I Instalaciones

### IU Urbanas

#### IUS Redes de saneamiento

**IUS091** Ud Tragante prefabricado de concreto masivo.
Suministro y montaje de tragante prefabricado de concreto fck=25 MPa, de 50x30x60 cm de medidas interiores, para recogida de aguas pluviales, colocado sobre solera de concreto masivo f'c=210 kg/cm² (3000 psi), clase de exposición F0 S0 P0 C0, tamaño máximo del agregado 19 mm (3/4"), consistencia plástica de 10 cm de espesor y rejilla de fundición dúctil normalizada, carga de rotura 250 kN, compatible con superficies de adoquín, concreto o asfalto en caliente, abatible y antirrobo, con marco de fundición del mismo tipo, enrasada al piso. Totalmente instalado y conexionado a la red general de desagüe.
Criterio de valoración económica: El precio incluye el relleno del trasdós con material granular, pero no incluye la excavación.
Incluye: Replanteo y trazado del tragante en planta y alzado. Excavación. Eliminación de las tierras sueltas del fondo de la excavación. Fundido y compactación del concreto en formación de solera. Colocación del tragante prefabricado. Empalme y rejuntado del tragante al colector. Relleno del trasdós. Colocación del marco y la rejilla.
Criterio de medición de proyecto: Número de unidades previstas, según documentación gráfica de Proyecto.
Criterio de medición de obra: Se medirá el número de unidades realmente ejecutadas según especificaciones de Proyecto.

| Código | Ud | Descripción | Rendimiento | Precio | Importe |
|---|---|---|---|---|---|
| mt11arh011a | Ud | Tragante con fondo y salida frontal, registrable, prefabricada de concreto fck=25 MPa, de 50x30x60 cm de medidas interiores, para saneamiento. (material) | 1 | 277.93 | 277.930 |
| mt11rej010a | Ud | Marco y rejilla de fundición dúctil, carga de rotura 250 kN, abatible y provista de cadena antirrobo, de 300x300 mm, para tragante, incluso revestimiento de pintura bituminosa y relieves antideslizantes en la parte superior. (material) | 1 | 320.33 | 320.330 |
| mt10hmf050Gdf | m³ | Concreto masivo f'c=210 kg/cm² (3000 psi), clase de exposición F0 S0 P0 C0, tamaño máximo del agregado 19 mm (3/4"), consistencia plástica, premezclado, según ACI 318. (material) | 0.048 | 1284.14 | 61.639 |
| mt01arr010a | t | Grava de cantera, de 19 a 25 mm de diámetro. (material) | 0.529 | 106.08 | 56.116 |
| mo041 | h | Mampostero de obra civil. (mano de obra) | 0.539 | 59.07 | 31.839 |
| mo087 | h | Ayudante de mampostero de obra civil. (mano de obra) | 0.539 | 44.16 | 23.802 |
| % | % | Herramienta menor | 2 % | 771.656 | 15.433 |
|  |  | Costes directos |  |  | 787.089 |

Residuos:
- colocación: mt10hmf050Gdf; factor de residuo 0.00109792
- colocación: mt01arr010a Grava de cantera, de 19 a 25 mm de diámetro; factor de residuo 0.00686426

## Recursos

**mt11rej010a** Ud Marco y rejilla de fundición dúctil
Datos técnicos: Coste energético 216.897 MJ; Emisión de CO2 13.576 kg
Residuos:
- embalaje: re150101 Envases de papel y cartón. (componente de residuo); rendimiento 0.072 kg; Código LER 15 01 01; Masa del elemento 1 kg; Volumen 0.001333 m3

**mt10hmf050Gdf** m³ Concreto masivo f'c=210 kg/cm² (3000 psi)
Datos técnicos: Coste energético 1840.000 MJ; Emisión de CO2 230.000 kg; Código LER 17 01 01; Masa del elemento 2300 kg; Volumen 1.533333 m3

**mt01arr010a** t Grava de cantera, de 19 a 25 mm de diámetro
Datos técnicos: Coste energético 75.000 MJ; Emisión de CO2 4.000 kg; Código LER 01 04 08; Masa del elemento 1000 kg; Volumen 0.666667 m3
