# Fresado del terreno

- Propiedad del archivo: CYPE Ingenieros S.A.
- Formato: FIEBDC-3/2016
- Programa: Generador de precios de la construcción. CYPE Ingenieros, S.A.
- Fecha: 17/04/2024
- Ámbito geográfico: Guatemala
- Divisa: GTQ
- Costes indirectos: 3 %
- Gastos generales: 13 %
- Beneficio industrial: 6 %
- IVA: 12 %

## J Jardinería

### JA Preparación del terreno

#### JAB Acondicionamiento físico

**JAB050** m² Fresado del terreno.
Fresado del terreno medio, con medios manuales, mediante motocultor, efectuando dos pasadas cruzadas, alcanzando una profundidad entre 10 y 15 cm y el desmenuzamiento completo de los terrones.
Incluye: Fresado del terreno. Señalización y protección del terreno.
Criterio de medición de proyecto: Superficie medida en proyección horizontal, según documentación gráfica de Proyecto.
Criterio de medición de obra: Se medirá, en proyección horizontal, la superficie realmente ejecutada según especificaciones de Proyecto.

| Código | Ud | Descripción | Rendimiento | Precio | Importe |
|---|---|---|---|---|---|
| mq09mot010 | h | Motocultor 60/80 cm. (maquinaria) | 0.008 | 22.27 | 0.178 |
| mo086 | h | Ayudante de jardinero. (mano de obra) | 0.008 | 44.16 | 0.353 |
| % | % | Herramienta menor | 2 % | 0.531 | 0.011 |
|  |  | Costes directos |  |  | 0.542 |
