# Sistema de anclaje subterráneo de árbol

- Propiedad del archivo: CYPE Ingenieros S.A.
- Formato: FIEBDC-3/2016
- Programa: Generador de precios de la construcción. CYPE Ingenieros, S.A.
- Fecha: 17/04/2024
- Ámbito geográfico: Guatemala
- Divisa: GTQ
- Costes indirectos: 3 %
- Gastos generales: 13 %
- Beneficio industrial: 6 %
- IVA: 12 %

## J Jardinería

### JD Sistemas de drenaje, sujeción y protección

#### JDS Sistemas de anclaje

**JDS010** Ud Sistema de anclaje subterráneo de árbol.
Sistema subterráneo de anclaje de cepellón, para árbol con diámetro de tronco entre 10 y 15 cm, formado por tres cables de acero galvanizado, de 5 m de longitud, con argolla en uno de sus extremos y anclaje para empotrar en el terreno en el otro extremo, mediante la introducción de una varilla guía y entrelazados a una cincha elástica de 3 m de longitud y 25 mm de ancho, a través de las argollas, para su ajuste final mediante un tensor de trinquete.
Incluye: Rastrillado de la tierra del fondo del hoyo. Humectación del cepellón. Colocación del sistema de anclaje.
Criterio de medición de proyecto: Número de unidades previstas, según documentación gráfica de Proyecto.
Criterio de medición de obra: Se medirá el número de unidades realmente ejecutadas según especificaciones de Proyecto.

| Código | Ud | Descripción | Rendimiento | Precio | Importe |
|---|---|---|---|---|---|
| mt48adp010f | Ud | Kit de anclaje para sujeción del cepellón de un árbol con diámetro de tronco entre 10 y 15 cm, compuesto por tres cables de acero galvanizado, de 5 m de longitud, con argolla en uno de sus extremos y con un anclaje para empotrar en el terreno en el otro extremo, cincha elástica de 3 m de longitud y 25 mm de ancho y un tensor de trinquete. (material) | 1 | 1279.11 | 1279.110 |
| mo040 | h | Jardinero. (mano de obra) | 0.299 | 59.07 | 17.662 |
| mo115 | h | Peón jardinero. (mano de obra) | 1.796 | 42.54 | 76.402 |
| % | % | Herramienta menor | 2 % | 1373.174 | 27.463 |
|  |  | Costes directos |  |  | 1400.637 |
