# Sistema aéreo de anclaje para sujeción de árbol

- Propiedad del archivo: CYPE Ingenieros S.A.
- Formato: FIEBDC-3/2016
- Programa: Generador de precios de la construcción. CYPE Ingenieros, S.A.
- Fecha: 17/04/2024
- Ámbito geográfico: Guatemala
- Divisa: GTQ
- Costes indirectos: 3 %
- Gastos generales: 13 %
- Beneficio industrial: 6 %
- IVA: 12 %

## J Jardinería

### JD Sistemas de drenaje, sujeción y protección

#### JDS Sistemas de anclaje

**JDS020** Ud Sistema aéreo de anclaje para sujeción de árbol.
Sistema aéreo de anclaje para sujeción de árbol con diámetro de tronco menor de 10 cm, formado por tres cables de acero galvanizado, de 3,5 m de longitud, con tensor de trinquete en uno de sus extremos y anclaje para empotrar en el terreno en el otro extremo y tres juegos de cables de acero, de 5 m de longitud, con eslinga y manguito de neopreno para sujetar el tronco del árbol desde este extremo y tensarlo mediante el trinquete que incorpora el cable que queda empotrado en el terreno.
Incluye: Colocación del sistema de anclaje. Sujeción del sistema al tronco del árbol. Tensado.
Criterio de medición de proyecto: Número de unidades previstas, según documentación gráfica de Proyecto.
Criterio de medición de obra: Se medirá el número de unidades realmente ejecutadas según especificaciones de Proyecto.

| Código | Ud | Descripción | Rendimiento | Precio | Importe |
|---|---|---|---|---|---|
| mt48adp020a | Ud | Kit de anclaje para sujeción de árbol, con diámetro de tronco menor de 10 cm, compuesto por tres cables de acero galvanizado, de 3,5 m de longitud, con tensor de trinquete en uno de sus extremos y anclaje para empotrar en el terreno en el otro extremo y tres juegos de cables de acero, de 5 m de longitud, con eslinga y manguito de neopreno. (material) | 1 | 301.5 | 301.500 |
| mo040 | h | Jardinero. (mano de obra) | 0.239 | 59.07 | 14.118 |
| mo115 | h | Peón jardinero. (mano de obra) | 1.437 | 42.54 | 61.130 |
| % | % | Herramienta menor | 2 % | 376.748 | 7.535 |
|  |  | Costes directos |  |  | 384.283 |
