# Tutor de estaca de madera para árbol

- Propiedad del archivo: CYPE Ingenieros S.A.
- Formato: FIEBDC-3/2016
- Programa: Generador de precios de la construcción. CYPE Ingenieros, S.A.
- Fecha: 17/04/2024
- Ámbito geográfico: Guatemala
- Divisa: GTQ
- Costes indirectos: 3 %
- Gastos generales: 13 %
- Beneficio industrial: 6 %
- IVA: 12 %

## J Jardinería

### JD Sistemas de drenaje, sujeción y protección

#### JDT Tutores

**JDT010** Ud Tutor de estaca de madera para árbol.
Entutorado doble de árbol, realizado mediante dos estacas, clavadas verticalmente en el fondo del hoyo de plantación, sujetando al tronco del árbol cada una de ellas mediante dos cinturones elásticos de goma, regulables, de 4 cm de ancho, ejerciendo la función de tutor para mantener el árbol derecho durante su crecimiento.
Incluye: Replanteo y clavado de las estacas. Alineación y sujeción del árbol a cada una de las estacas mediante cinta elástica.
Criterio de medición de proyecto: Número de unidades previstas, según documentación gráfica de Proyecto.
Criterio de medición de obra: Se medirá el número de unidades realmente ejecutadas según especificaciones de Proyecto.

| Código | Ud | Descripción | Rendimiento | Precio | Importe |
|---|---|---|---|---|---|
| mt48tut010x | Ud | Estaca rústica de madera de pino tratada en autoclave con Tanalith E, de 12 cm de diámetro y 300 cm de longitud, con terminación en punta. (material) | 2 | 99.08 | 198.160 |
| mt48tut015 | Ud | Cinta elástica de caucho, de 4 cm de ancho, regulable, sin pasador, de 25 cm de longitud, para la sujeción del tronco del árbol al tutor. (material) | 2 | 4.38 | 8.760 |
| mo040 | h | Jardinero. (mano de obra) | 0.383 | 59.07 | 22.624 |
| mo086 | h | Ayudante de jardinero. (mano de obra) | 0.383 | 44.16 | 16.913 |
| % | % | Herramienta menor | 2 % | 246.457 | 4.929 |
|  |  | Costes directos |  |  | 251.386 |

Residuos:
- colocación: mt48tut010x; factor de residuo 0.014

## Recursos

**mt48tut010x** Ud Estaca rústica de madera de pino tratada en autoclave con Tanalith E
Datos técnicos: Coste energético 1567.450 MJ; Emisión de CO2 -24.606 kg; Código LER 17 02 01; Masa del elemento 18.65 kg; Volumen 0.016955 m3
Residuos:
- embalaje: re170203 Plástico. (componente de residuo); rendimiento 0.08 kg; Código LER 17 02 03; Masa del elemento 1 kg; Volumen 0.001667 m3
