# Rígola de piedra natural

- Propiedad del archivo: CYPE Ingenieros S.A.
- Formato: FIEBDC-3/2016
- Programa: Generador de precios de la construcción. CYPE Ingenieros, S.A.
- Fecha: 22/06/2025
- Ámbito geográfico: Guatemala
- Divisa: GTQ
- Costes indirectos: 3 %
- Gastos generales: 13 %
- Beneficio industrial: 6 %
- IVA: 12 %

## M Pisos y pisos urbanos

### ML Bordes y límites de pisos

#### MLR Rígolas

**MLR020** m Rígola de piedra natural.
Rígola de granito Blanco Berrocal, formada por piezas de 20x6 cm de sección, longitud libre entre 50 y 100 cm, superficie con una caída, acabado aserrado, para colocación en viales, recibidas con mortero de cemento, confeccionado en obra, dosificación 1:6 de consistencia seca y posterior rejuntado de ancho máxima 1 cm con mortero de cemento, confeccionado en obra, dosificación 1:6, sobre base de concreto masivo f'c=210 kg/cm² (3000 psi), clase de exposición F0 S0 P0 C0, tamaño máximo del agregado 19 mm (3/4"), consistencia plástica de 20 cm de espesor y ancho de 10 cm a cada lado de la rígola, fundido con descarga directa, extendido y vibrado, con acabado pasado de arrastres, según pendientes del proyecto y colocado sobre explanada con índice CBR > 5 (California Bearing Ratio), no incluida en este precio. Incluso limpieza.
Incluye: Fundido y extendido del concreto. Colocación de las piezas. Relleno de juntas con mortero. Asentado y nivelación.
Criterio de medición de proyecto: Longitud medida según documentación gráfica de Proyecto.
Criterio de medición de obra: Se medirá la longitud realmente ejecutada según especificaciones de Proyecto.

| Código | Ud | Descripción | Rendimiento | Precio | Importe |
|---|---|---|---|---|---|
| mt10hmf050Gdf | m³ | Concreto masivo f'c=210 kg/cm² (3000 psi), clase de exposición F0 S0 P0 C0, tamaño máximo del agregado 19 mm (3/4"), consistencia plástica, premezclado, según ACI 318. (material) | 0.096 | 1291.32 | 123.967 |
| mt08aaa010a | m³ | Agua. (material) | 0.006 | 12.24 | 0.073 |
| mt01arg005a | t | Arena de cantera, para mortero preparado en obra. (material) | 0.008 | 166.99 | 1.336 |
| mt08cem000q | kg | Cemento gris en sacos. (material) | 1.25 | 2.15 | 2.688 |
| mt11rig010aaa | m | Rígola de granito Blanco Berrocal, formada por piezas de 20x6 cm de sección, longitud libre entre 50 y 100 cm, superficie con una caída, acabado aserrado. (material) | 1 | 207.87 | 207.870 |
| mq06hor010 | h | Concretera mecánica eléctrica con una capacidad de amasado de 160 l. (maquinaria) | 0.006 | 25.68 | 0.154 |
| mo041 | h | Mampostero de obra civil. (mano de obra) | 0.359 | 64.87 | 23.288 |
| mo087 | h | Ayudante de mampostero de obra civil. (mano de obra) | 0.407 | 48.49 | 19.735 |
| % | % | Herramienta menor | 2 % | 379.111 | 7.582 |
|  |  | Costes directos |  |  | 386.693 |

Residuos:
- colocación: mt10hmf050Gdf; factor de residuo 0.00109792
- colocación: mt01arg005a Arena de cantera, para mortero preparado en obra; factor de residuo 0.00501329
- colocación: mt08cem000q Cemento gris en sacos; factor de residuo 0.0063
- colocación: mt11rig010aaa; factor de residuo 0.0149368

## Recursos

**mt10hmf050Gdf** m³ Concreto masivo f'c=210 kg/cm² (3000 psi)
Datos técnicos: Coste energético 1840.000 MJ; Emisión de CO2 230.000 kg; Código LER 17 01 01; Masa del elemento 2300 kg; Volumen 1.533333 m3

**mt08aaa010a** m³ Agua
Datos técnicos: Coste energético 60.000 MJ; Emisión de CO2 30.000 kg

**mt01arg005a** t Arena de cantera, para mortero preparado en obra
Datos técnicos: Coste energético 75.000 MJ; Emisión de CO2 4.000 kg; Código LER 01 04 08; Masa del elemento 1000 kg; Volumen 0.666667 m3

**mt08cem000q** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt11rig010aaa** m Rígola de granito Blanco Berrocal
Datos técnicos: Coste energético 66.445 MJ; Emisión de CO2 2.812 kg; Código LER 01 04 13; Masa del elemento 31.2 kg; Volumen 0.0208 m3
Residuos:
- embalaje: re170201 Madera; rendimiento 0.008 kg
- embalaje: re170203 Plástico; rendimiento 0.004 kg
