# Piso drenante para relleno de alcorque de infiltración, a base de resina epoxi

- Propiedad del archivo: CYPE Ingenieros S.A.
- Formato: FIEBDC-3/2016
- Programa: Generador de precios de la construcción. CYPE Ingenieros, S.A.
- Fecha: 04/09/2025
- Ámbito geográfico: Guatemala
- Divisa: GTQ
- Costes indirectos: 3 %
- Gastos generales: 13 %
- Beneficio industrial: 6 %
- IVA: 12 %

## M Pisos y pisos urbanos

### MP Pisos urbanos

#### MPD Drenantes

**MPD020** m² Piso drenante para relleno de alcorque de infiltración, a base de resina epoxi.
Piso drenante para relleno de alcorque de infiltración formado por capa de mortero realizado "in situ" a base de resina epoxi bicomponente y agregado de 6 a 10 mm de diámetro, de 20 mm de espesor, para tránsito peatonal, con una resistencia a flexotracción de 3 N/mm², una resistencia a compresión de 6 N/mm² y una capacidad drenante >=150 l/(m²·min), resistencia al deslizamiento alta.
Criterio de valoración económica: El precio no incluye el alcorque de infiltración ni la cubrición del anillo perimetral del tronco.
Incluye: Fundido, extendido y vibrado del mortero. Curado del mortero.
Criterio de medición de proyecto: Superficie medida según documentación gráfica de Proyecto.
Criterio de medición de obra: Se medirá la superficie realmente ejecutada según especificaciones de Proyecto.

| Código | Ud | Descripción | Rendimiento | Precio | Importe |
|---|---|---|---|---|---|
| mt47pcd020a | kg | Resina epoxi bicomponente. (material) | 1 | 586.02 | 586.020 |
| mt01arg120a | kg | Agregado de 6 a 10 mm de diámetro. (material) | 30 | 0.38 | 11.400 |
| mo041 | h | Mampostero de obra civil. (mano de obra) | 0.778 | 64.87 | 50.469 |
| mo087 | h | Ayudante de mampostero de obra civil. (mano de obra) | 0.778 | 48.49 | 37.725 |
| % | % | Herramienta menor | 2 % | 685.614 | 13.712 |
|  |  | Costes directos |  |  | 699.326 |

Residuos:
- colocación: mt47pcd020a Resina epoxi bicomponente; factor de residuo 0.03

## Recursos

**mt47pcd020a** kg Resina epoxi bicomponente
Datos técnicos: Coste energético 86.761 MJ; Emisión de CO2 3.294 kg; Código LER 17 09 04; Masa del elemento 1 kg; Volumen 0.000667 m3
Residuos:
- embalaje: re170203 Plástico. (componente de residuo); rendimiento 0.003 kg; Código LER 17 02 03; Masa del elemento 1 kg; Volumen 0.001667 m3
