# Juego biosaludable, tipo volante

- Propiedad del archivo: CYPE Ingenieros S.A.
- Formato: FIEBDC-3/2016
- Programa: Generador de precios de la construcción. CYPE Ingenieros, S.A.
- Fecha: 17/04/2024
- Ámbito geográfico: Guatemala
- Divisa: GTQ
- Costes indirectos: 3 %
- Gastos generales: 13 %
- Beneficio industrial: 6 %
- IVA: 12 %

## T Equipamiento urbano

### TB Áreas de juegos biosaludables

#### TBB Para personas de la tercera edad

**TBB020** Ud Juego biosaludable, tipo volante.
Juego biosaludable, tipo volante, para dos usuarios, de tubo de acero galvanizado pintado al horno, de 100x133x135 cm. Colocación en obra: con tacos químicos, sobre una base de concreto.
Incluye: Replanteo. Excavación. Fundido de la base de apoyo. Fijación del juego biosaludable.
Criterio de medición de proyecto: Número de unidades previstas, según documentación gráfica de Proyecto.
Criterio de medición de obra: Se medirá el número de unidades realmente ejecutadas según especificaciones de Proyecto.

| Código | Ud | Descripción | Rendimiento | Precio | Importe |
|---|---|---|---|---|---|
| mt10hmf050Gdf | m³ | Concreto masivo f'c=210 kg/cm² (3000 psi), clase de exposición F0 S0 P0 C0, tamaño máximo del agregado 19 mm (3/4"), consistencia plástica, premezclado, según ACI 318. (material) | 0.113 | 1284.14 | 145.108 |
| mt50spl105b | Ud | Fijación compuesta por taco químico, arandela y tornillo de acero. (material) | 4 | 46.31 | 185.240 |
| mt52jbs020h | Ud | Juego biosaludable, tipo volante, para dos usuarios, formado por poste de tubo de acero galvanizado pintado al horno, cuatro ruedas de acero galvanizado con empuñaduras de material plástico, estructura soporte tubular para la fijación de las ruedas al poste, placa base con cuatro puntos de anclaje, tapa antivandálica para la protección de los anclajes, tornillos de acero galvanizado y tuercas autoblocantes, de 100x133x135 cm, con zona de seguridad de 9 m²; para la realización de ejercicios de mejora de la coordinación y fortalecimiento de la musculatura de los hombros y la mejora de la flexibilidad de las articulaciones de los hombros, muñecas, codos y clavículas por parte de la tercera edad. (material) | 1 | 8474.92 | 8474.920 |
| mo041 | h | Mampostero de obra civil. (mano de obra) | 2.035 | 59.07 | 120.207 |
| mo087 | h | Ayudante de mampostero de obra civil. (mano de obra) | 2.035 | 44.16 | 89.866 |
| % | % | Herramienta menor | 2 % | 9015.341 | 180.307 |
|  |  | Costes directos |  |  | 9195.648 |

Residuos:
- colocación: mt10hmf050Gdf; factor de residuo 0.00109792

## Recursos

**mt10hmf050Gdf** m³ Concreto masivo f'c=210 kg/cm² (3000 psi)
Datos técnicos: Coste energético 1840.000 MJ; Emisión de CO2 230.000 kg; Código LER 17 01 01; Masa del elemento 2300 kg; Volumen 1.533333 m3

**mt52jbs020h** Ud Juego biosaludable
Datos técnicos: Coste energético 1286.888 MJ; Emisión de CO2 109.969 kg
Residuos:
- embalaje: re150101 Envases de papel y cartón. (componente de residuo); rendimiento 1.479 kg; Código LER 15 01 01; Masa del elemento 1 kg; Volumen 0.001333 m3
