# Juego biosaludable, tipo bicicleta

- Propiedad del archivo: CYPE Ingenieros S.A.
- Formato: FIEBDC-3/2016
- Programa: Generador de precios de la construcción. CYPE Ingenieros, S.A.
- Fecha: 17/04/2024
- Ámbito geográfico: Guatemala
- Divisa: GTQ
- Costes indirectos: 3 %
- Gastos generales: 13 %
- Beneficio industrial: 6 %
- IVA: 12 %

## T Equipamiento urbano

### TB Áreas de juegos biosaludables

#### TBM Para personas adultas

**TBM010** Ud Juego biosaludable, tipo bicicleta.
Juego biosaludable, tipo bicicleta, para un usuario, de tubo de acero galvanizado pintado con pintura de poliéster, de 119x48x123 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 4 | 46.31 | 185.240 |
| mt52jbs070a | Ud | Juego biosaludable, tipo bicicleta, para un usuario, formado por poste de tubo de acero galvanizado pintado con pintura de poliéster, estructura soporte tubular, pedales, empuñaduras ergonómicas y asiento de polietileno, rodamientos sellados, transmisión de potencia mediante eje multi nervado y tornillos de acero inoxidable, de 119x48x123 cm, con zona de seguridad de 12 m²; para la realización de ejercicio cardiovascular del tren inferior. (material) | 1 | 13898.63 | 13898.630 |
| mo041 | h | Mampostero de obra civil. (mano de obra) | 1.796 | 59.07 | 106.090 |
| mo087 | h | Ayudante de mampostero de obra civil. (mano de obra) | 1.796 | 44.16 | 79.311 |
| % | % | Herramienta menor | 2 % | 14269.271 | 285.385 |
|  |  | Costes directos |  |  | 14554.656 |

## Recursos

**mt52jbs070a** Ud Juego biosaludable
Datos técnicos: Coste energético 1689.602 MJ; Emisión de CO2 129.783 kg
Residuos:
- embalaje: re150101 Envases de papel y cartón. (componente de residuo); rendimiento 1.584 kg; Código LER 15 01 01; Masa del elemento 1 kg; Volumen 0.001333 m3
