# Banco de lumbares

- Propiedad del archivo: CYPE Ingenieros S.A.
- Formato: FIEBDC-3/2016
- Programa: Generador de precios de la construcción. CYPE Ingenieros, S.A.
- Fecha: 17/04/2024
- Ámbito geográfico: Guatemala
- Divisa: GTQ
- Costes indirectos: 3 %
- Gastos generales: 13 %
- Beneficio industrial: 6 %
- IVA: 12 %

## T Equipamiento urbano

### TD Equipamientos deportivos

#### TDA Circuito de ejercicios a pie

**TDA070** Ud Banco de lumbares.
Banco de lumbares, formado por un tablero de 1,75x0,75 m apoyado en cuatro postes cuadrados de 0,15 m de lado, dos de 0,80 m y dos de 0,3 m de altura vista, de madera de pino silvestre, tratada en autoclave, con clase de uso 4, acabada con barniz protector, con dos travesaños de acero de 1,00 m, con tornillería de acero galvanizado, embutida y protegida con tapones de seguridad, para usuarios de más de 15 años, con zona de seguridad de 30,00 m² y 0,50 m de altura libre de caída, fijado a una base de concreto f'c=210 kg/cm² (3000 psi), clase de exposición F0 S0 P0 C0, tamaño máximo del agregado 19 mm (3/4"), consistencia plástica. Incluso replanteo, excavación manual del terreno y fijación del equipamiento deportivo. Totalmente montado y probado.
Incluye: Replanteo. Excavación con medios manuales. Fundido de la base de apoyo. Montaje y fijación del equipamiento deportivo.
Criterio de medición de proyecto: Número de unidades previstas, según documentación gráfica de Proyecto.
Criterio de medición de obra: Se medirá el número de unidades realmente ejecutadas según especificaciones de Proyecto.

| Código | Ud | Descripción | Rendimiento | Precio | Importe |
|---|---|---|---|---|---|
| mt10hmf050Gdf | m³ | Concreto masivo f'c=210 kg/cm² (3000 psi), clase de exposición F0 S0 P0 C0, tamaño máximo del agregado 19 mm (3/4"), consistencia plástica, premezclado, según ACI 318. (material) | 0.3 | 1284.14 | 385.242 |
| mt52dep070a | Ud | Banco de lumbares, formado por un tablero de 1,75x0,75 m apoyado en cuatro postes cuadrados de 0,15 m de lado, dos de 0,80 m y dos de 0,3 m de altura vista, de madera de pino silvestre, tratada en autoclave, con clase de uso 4, acabada con barniz protector, con dos travesaños de acero de 1,00 m, con tornillería de acero galvanizado, embutida y protegida con tapones de seguridad, para usuarios de más de 15 años, con zona de seguridad de 30,00 m² y 0,50 m de altura libre de caída, incluso elementos de fijación. (material) | 1 | 9480.36 | 9480.360 |
| mo041 | h | Mampostero de obra civil. (mano de obra) | 1.676 | 59.07 | 99.001 |
| mo087 | h | Ayudante de mampostero de obra civil. (mano de obra) | 2.395 | 44.16 | 105.763 |
| % | % | Herramienta menor | 2 % | 10070.366 | 201.407 |
|  |  | Costes directos |  |  | 10271.773 |

Residuos:
- colocación: mt10hmf050Gdf; factor de residuo 0.00109792

## Recursos

**mt10hmf050Gdf** m³ Concreto masivo f'c=210 kg/cm² (3000 psi)
Datos técnicos: Coste energético 1840.000 MJ; Emisión de CO2 230.000 kg; Código LER 17 01 01; Masa del elemento 2300 kg; Volumen 1.533333 m3

**mt52dep070a** Ud Banco de lumbares
Datos técnicos: Coste energético 11615.814 MJ; Emisión de CO2 -127.356 kg
Residuos:
- embalaje: re150101 Envases de papel y cartón. (componente de residuo); rendimiento 3.653 kg; Código LER 15 01 01; Masa del elemento 1 kg; Volumen 0.001333 m3
