# Plataforma de traviesas

- Propiedad del archivo: CYPE Ingenieros S.A.
- Formato: FIEBDC-3/2016
- Programa: Generador de precios de la construcción. CYPE Ingenieros, S.A.
- Fecha: 17/04/2024
- Ámbito geográfico: Guatemala
- Divisa: GTQ
- Costes indirectos: 3 %
- Gastos generales: 13 %
- Beneficio industrial: 6 %
- IVA: 12 %

## T Equipamiento urbano

### TD Equipamientos deportivos

#### TDB Circuito de bicicletas

**TDB040** Ud Plataforma de traviesas.
Plataforma de traviesas para bicicletas, de madera de pino silvestre, tratada en autoclave, con clase de uso 4, acabada con barniz protector, de 4,00x0,90x0,15 m, con tornillería de acero galvanizado, embutida y protegida con tapones de seguridad, con zona de seguridad de 28,00 m², fijada a una base de concreto f'c=210 kg/cm² (3000 psi), clase de exposición F0 S0 P0 C0, tamaño máximo del agregado 19 mm (3/4"), consistencia plástica. Incluso replanteo, excavación manual del terreno y fijación del equipamiento para bicicletas. Totalmente montada y probada por la empresa instaladora.
Incluye: Replanteo. Excavación con medios manuales. Fundido de la base de apoyo. Fijación del equipamiento para bicicletas.
Criterio de medición de proyecto: Número de unidades previstas, según documentación gráfica de Proyecto.
Criterio de medición de obra: Se medirá el número de unidades realmente ejecutadas según especificaciones de Proyecto.

| Código | Ud | Descripción | Rendimiento | Precio | Importe |
|---|---|---|---|---|---|
| mt10hmf050Gdf | m³ | Concreto masivo f'c=210 kg/cm² (3000 psi), clase de exposición F0 S0 P0 C0, tamaño máximo del agregado 19 mm (3/4"), consistencia plástica, premezclado, según ACI 318. (material) | 0.6 | 1284.14 | 770.484 |
| mt52bic040a | Ud | Plataforma de traviesas para bicicletas, de madera de pino silvestre, tratada en autoclave, con clase de uso 4, acabada con barniz protector, de 4,00x0,90x0,15 m, con tornillería de acero galvanizado, embutida y protegida con tapones de seguridad, con zona de seguridad de 28,00 m², incluso elementos de fijación. (material) | 1 | 20609.48 | 20609.480 |
| mo041 | h | Mampostero de obra civil. (mano de obra) | 7.184 | 59.07 | 424.359 |
| mo087 | h | Ayudante de mampostero de obra civil. (mano de obra) | 10.775 | 44.16 | 475.824 |
| % | % | Herramienta menor | 2 % | 22280.147 | 445.603 |
|  |  | Costes directos |  |  | 22725.750 |

Residuos:
- colocación: mt10hmf050Gdf; factor de residuo 0.00109792

## Recursos

**mt10hmf050Gdf** m³ Concreto masivo f'c=210 kg/cm² (3000 psi)
Datos técnicos: Coste energético 1840.000 MJ; Emisión de CO2 230.000 kg; Código LER 17 01 01; Masa del elemento 2300 kg; Volumen 1.533333 m3

**mt52bic040a** Ud Plataforma de traviesas para bicicletas
Datos técnicos: Coste energético 27794.993 MJ; Emisión de CO2 -377.204 kg
Residuos:
- embalaje: re150101 Envases de papel y cartón. (componente de residuo); rendimiento 3.944 kg; Código LER 15 01 01; Masa del elemento 1 kg; Volumen 0.001333 m3
