# Canasta de minibasket

- Propiedad del archivo: CYPE Ingenieros S.A.
- Formato: FIEBDC-3/2016
- Programa: Generador de precios de la construcción. CYPE Ingenieros, S.A.
- Fecha: 17/04/2024
- Ámbito geográfico: Guatemala
- Divisa: GTQ
- Costes indirectos: 3 %
- Gastos generales: 13 %
- Beneficio industrial: 6 %
- IVA: 12 %

## T Equipamiento urbano

### TD Equipamientos deportivos

#### TDG Juegos deportivos

**TDG010** Ud Canasta de minibasket.
Canasta fija de minibasket de 3,2 m de altura formada por: poste de tubo de acero de 90 mm de diámetro y 3 mm de espesor, con codo curvado soldado, cuadro de tubo rectangular de 50x30 cm y tirantes de tubo de acero, todo ello pintado con polvo de poliéster, tablero de contrachapado fenólico, de 120x90 cm y 30 mm de espesor, aro de varilla maciza de 20 mm de espesor colocado a una altura de 2,6 m y red de algodón con cuerdas de 6 mm de diámetro con doce puntos de fijación al aro, para usuarios de más de 6 años, empotrada 60 cm en una base de concreto f'c=210 kg/cm² (3000 psi), clase de exposición F0 S0 P0 C0, tamaño máximo del agregado 19 mm (3/4"), consistencia plástica.
Criterio de valoración económica: El precio incluye la excavación.
Incluye: Replanteo. Excavación con medios manuales. Fundido de la base de apoyo. Montaje y fijación del equipamiento deportivo. Comprobación de su correcto funcionamiento.
Criterio de medición de proyecto: Número de unidades previstas, según documentación gráfica de Proyecto.
Criterio de medición de obra: Se medirá el número de unidades realmente ejecutadas según especificaciones de Proyecto.

| Código | Ud | Descripción | Rendimiento | Precio | Importe |
|---|---|---|---|---|---|
| mt52dep220a | Ud | Canasta fija de minibasket de 3,2 m de altura formada por: poste de tubo de acero de 90 mm de diámetro y 3 mm de espesor, con codo curvado soldado, cuadro de tubo rectangular de 50x30 cm y tirantes de tubo de acero, todo ello pintado con polvo de poliéster, tablero de contrachapado fenólico, de 120x90 cm y 30 mm de espesor, aro de varilla maciza de 20 mm de espesor colocado a una altura de 2,6 m y red de algodón con cuerdas de 6 mm de diámetro con doce puntos de fijación al aro, para usuarios de más de 6 años. (material) | 1 | 6801.13 | 6801.130 |
| mt10hmf050Gdf | m³ | Concreto masivo f'c=210 kg/cm² (3000 psi), clase de exposición F0 S0 P0 C0, tamaño máximo del agregado 19 mm (3/4"), consistencia plástica, premezclado, según ACI 318. (material) | 0.22 | 1284.14 | 282.511 |
| mo041 | h | Mampostero de obra civil. (mano de obra) | 1.197 | 59.07 | 70.707 |
| mo087 | h | Ayudante de mampostero de obra civil. (mano de obra) | 1.796 | 44.16 | 79.311 |
| mo011 | h | Montador. (mano de obra) | 2.395 | 60.7 | 145.377 |
| mo080 | h | Ayudante de montador. (mano de obra) | 2.395 | 44.16 | 105.763 |
| % | % | Herramienta menor | 2 % | 7484.799 | 149.696 |
|  |  | Costes directos |  |  | 7634.495 |

Residuos:
- colocación: mt10hmf050Gdf; factor de residuo 0.00109792

## Recursos

**mt10hmf050Gdf** m³ Concreto masivo f'c=210 kg/cm² (3000 psi)
Datos técnicos: Coste energético 1840.000 MJ; Emisión de CO2 230.000 kg; Código LER 17 01 01; Masa del elemento 2300 kg; Volumen 1.533333 m3
