# Señal vertical de tránsito

- Propiedad del archivo: CYPE Ingenieros S.A.
- Formato: FIEBDC-3/2016
- Programa: Generador de precios de la construcción. CYPE Ingenieros, S.A.
- Fecha: 08/11/2025
- Ámbito geográfico: Guatemala
- Divisa: GTQ
- Costes indirectos: 3 %
- Gastos generales: 13 %
- Beneficio industrial: 6 %
- IVA: 12 %

## T Equipamiento urbano

### TS Señalización y soportes publicitarios

#### TSV Señalización vertical

**TSV050** Ud Señal vertical de tránsito.
Suministro y colocación sobre el soporte de señal vertical de tránsito de acero galvanizado, octogonal, de 60 cm de doble apotema, con retrorreflectancia nivel 3 (D.G.). Incluso accesorios, tornillería y elementos de anclaje.
Incluye: Montaje.
Criterio de medición de proyecto: Número de unidades previstas, según documentación gráfica de Proyecto.
Criterio de medición de obra: Se medirá el número de unidades realmente suministradas según especificaciones de Proyecto.

| Código | Ud | Descripción | Rendimiento | Precio | Importe |
|---|---|---|---|---|---|
| mt53spc050c | Ud | Señal vertical de tránsito de acero galvanizado, octogonal, de 60 cm de doble apotema, con retrorreflectancia nivel 3 (D.G.), incluso accesorios, tornillería y elementos de anclaje. (material) | 1 | 1243.42 | 1243.420 |
| mq07cce010a | h | Camión con cesta elevadora de brazo articulado de 16 m de altura máxima de trabajo y 260 kg de carga máxima. (maquinaria) | 0.187 | 413.04 | 77.238 |
| mo041 | h | Mampostero de obra civil. (mano de obra) | 0.18 | 64.87 | 11.677 |
| mo087 | h | Ayudante de mampostero de obra civil. (mano de obra) | 0.18 | 48.49 | 8.728 |
| % | % | Herramienta menor | 2 % | 1341.063 | 26.821 |
|  |  | Costes directos |  |  | 1367.884 |

Residuos:
- colocación: mt53spc050c; factor de residuo 0.0053

## Recursos

**mt53spc050c** Ud Señal vertical de tránsito de acero galvanizado
Datos técnicos: Coste energético 76.710 MJ; Emisión de CO2 7.615 kg; Código LER 17 04 05; Masa del elemento 2.9 kg; Volumen 0.001381 m3
Residuos:
- embalaje: re170203 Plástico. (componente de residuo); rendimiento 0.04 kg; Código LER 17 02 03; Masa del elemento 1 kg; Volumen 0.001667 m3
