# Prueba de varillas corrugadas de acero de un mismo lote

- Propiedad del archivo: CYPE Ingenieros S.A.
- Formato: FIEBDC-3/2016
- Programa: Generador de precios de la construcción. CYPE Ingenieros, S.A.
- Fecha: 22/06/2025
- Ámbito geográfico: Guatemala
- Divisa: GTQ
- Costes indirectos: 3 %
- Gastos generales: 13 %
- Beneficio industrial: 6 %
- IVA: 12 %

## X Control de calidad y pruebas

### XE Estructuras de concreto

#### XEB Varillas corrugadas de acero

**XEB010** Ud Prueba de varillas corrugadas de acero de un mismo lote.
Prueba a realizar en laboratorio acreditado en el área técnica correspondiente, sobre una muestra de dos varillas corrugadas de acero de un mismo lote, tomada en obra, para la determinación de las siguientes características: tracción con envejecimiento artificial de las probetas según ISO 15630-1, masa por metro según ISO 15630-1, características geométricas del conformado, doblado/desdoblado según ISO 15630-1.
Incluye: Desplazamiento a obra. Toma de muestras. Realización de pruebas. Redacción de informe de los resultados de las pruebas realizadas.
Criterio de medición de proyecto: Prueba a realizar, según documentación del Plan de control de calidad.

| Código | Ud | Descripción | Rendimiento | Precio | Importe |
|---|---|---|---|---|---|
| mt49arb060 | Ud | Prueba de tracción, con envejecimiento artificial de las probetas, para determinar las siguientes características mecánicas: la carga de rotura (Rm), la carga al límite elástico convencional al 0,2% (Rp0,2), la relación entre la carga de rotura y la carga al límite elástico convencional al 0,2% (Rm/Rp0,2), la relación entre la carga al límite elástico convencional al 0,2% real y nominal (Rp0,2 real/Rp0,2 nominal), el alargamiento bajo carga máxima (Agt) sobre una muestra de una barra de acero corrugado de cada diámetro diferente según ISO 15630-1, incluso desplazamiento a obra, toma de muestra e informe de resultados. (material) | 1 | 286.84 | 286.840 |
| mt49arb080 | Ud | Prueba para determinar la masa por metro sobre una muestra de una barra de acero corrugado de cada diámetro diferente según ISO 15630-1, incluso desplazamiento a obra, toma de muestra e informe de resultados. (material) | 1 | 147.11 | 147.110 |
| mt49arb010 | Ud | Prueba para determinar las características geométricas del conformado sobre una muestra de dos varillas corrugadas de acero del mismo lote, incluso desplazamiento a obra, toma de muestra e informe de resultados. (material) | 1 | 331.69 | 331.690 |
| mt49arb020 | Ud | Prueba para determinar la presencia o ausencia de grietas mediante doblado/desdoblado sobre una muestra de dos varillas corrugadas de acero del mismo lote, según ISO 15630-1, incluso desplazamiento a obra, toma de muestra e informe de resultados. (material) | 1 | 142.45 | 142.450 |
| % | % | Herramienta menor | 2 % | 908.090 | 18.162 |
|  |  | Costes directos |  |  | 926.252 |
