# Sistema de encofrado para solera

- Propiedad del archivo: CYPE INGENIEROS, S.A.
- Formato: FIEBDC-3/2002
- Ámbito geográfico: Guatemala
- Divisa: GTQ
- Costes indirectos: 3.00 %
- Gastos generales: 13.00 %
- Beneficio industrial: 6.00 %
- IVA: 12.00 %

## A Preparación del terreno

### AN Nivelación

#### ANS Soleras

**ANS035** m² Sistema de encofrado para solera.
Montaje de sistema de encofrado recuperable de madera, para solera, formado por tablones de madera, amortizables en 4 usos, y posterior desmontaje del sistema de encofrado. Incluso elementos de sustentación, fijación y acodalamientos necesarios para su estabilidad y líquido desencofrante MasterFinish RL 294 "MBCC de Sika", para evitar la adherencia del concreto al encofrado.
Incluye: Limpieza y preparación del plano de apoyo. Replanteo. Aplicación del líquido desencofrante. Montaje del sistema de encofrado. Colocación de elementos de sustentación, fijación y acodalamiento. Aplomado y nivelación del encofrado. Humectación del encofrado. Desmontaje del sistema de encofrado. Limpieza y almacenamiento del encofrado.
Criterio de medición de proyecto: Superficie de encofrado en contacto con el concreto, medida según documentación gráfica de Proyecto.
Criterio de medición de obra: Se medirá la superficie de encofrado en contacto con el concreto realmente ejecutada según especificaciones de Proyecto.

| Código | Ud | Descripción | Rendimiento | Precio | Importe |
|---|---|---|---|---|---|
| mt08ema050b | m³ | Madera para encofrar, de 26 mm de espesor. (material) | 0.020 | 3075.26 | 61.51 |
| mt08var050 | kg | Alambre galvanizado para atar, de 1,30 mm de diámetro. (material) | 0.100 | 11.98 | 1.20 |
| mt08var060 | kg | Puntas de acero de 20x100 mm. (material) | 0.050 | 69.89 | 3.49 |
| mt08dba010g | l | Agente desmoldeante, a base de aceites especiales, emulsionable en agua MasterFinish RL 294 "MBCC de Sika", para encofrados metálicos, fenólicos o de madera. (material) | 0.030 | 14.86 | 0.45 |
| op00sie020 |  | Sierra de disco fijo, para mesa de trabajo. | 1.000 | 0.00 | 0.00 |
| mo044 | h | Encofrador. (mano de obra) | 0.343 | 67.51 | 23.16 |
| mo091 | h | Ayudante de encofrador. (mano de obra) | 0.343 | 50.43 | 17.30 |
| % | % | Herramienta menor | 2 % | 107.11 | 2.14 |
|  |  | Costes directos |  |  | 109.25 |
