# Escalera de concreto visto

- Propiedad del archivo: CYPE INGENIEROS, S.A.
- Formato: FIEBDC-3/2002
- Ámbito geográfico: Guatemala
- Divisa: GTQ
- Costes indirectos: 3.00 %
- Gastos generales: 13.00 %
- Beneficio industrial: 6.00 %
- IVA: 12.00 %

## E Estructuras

### EH Concreto reforzado

#### EHE Escaleras

**EHE020** m² Escalera de concreto visto.
Escalera de concreto visto, con losa de escalera y escalonado de concreto reforzado, realizada con 15 cm de espesor de concreto f'c=210 kg/cm² (3000 psi), clase de exposición F0 S0 P0 C0, tamaño máximo del agregado 12,5 mm (1/2"), consistencia blanda, preparado en obra, y fundido con medios manuales, y acero Grado 60 (fy=4200 kg/cm²), con una cuantía aproximada de 18 kg/m², quedando visto el concreto del fondo y de los laterales de la losa; Montaje y desmontaje de sistema de encofrado, con acabado visto con textura lisa en su cara inferior y laterales, en planta de hasta 3 m de altura libre, formado por: superficie encofrante de tablones de madera de pino, amortizables en 10 usos, forrados con tablero aglomerado hidrófugo, de un solo uso con una de sus caras plastificada, estructura soporte horizontal de tablones de madera de pino, amortizables en 10 usos y estructura soporte vertical de puntales metálicos, amortizables en 150 usos. Incluso alambre de atar, separadores, líquido desencofrante MasterFinish RL 211 "MBCC de Sika", para evitar la adherencia del concreto al encofrado y agente filmógeno MasterKure 220 WB "MBCC de Sika", para el curado de concretos y morteros.
Criterio de valoración económica: El precio incluye el corte, doblado y conformado de la armaduría en taller de obra y el montaje en el lugar definitivo de su colocación en obra.
Incluye: Replanteo y marcado de niveles de plantas y rellanos. Montaje del sistema de encofrado. Colocación de las armadurías con separadores homologados. Preparación del concreto. Fundido y compactación del concreto. Curado del concreto. Desmontaje del sistema de encofrado.
Criterio de medición de proyecto: Superficie medida por su intradós en verdadera magnitud, según documentación gráfica de Proyecto.
Criterio de medición de obra: Se medirá, por el intradós, la superficie realmente ejecutada según especificaciones de Proyecto.

| Código | Ud | Descripción | Rendimiento | Precio | Importe |
|---|---|---|---|---|---|
| mt50spa052b | m | Tablón de madera de pino, de 20x7,2 cm. (material) | 0.750 | 50.50 | 37.88 |
| mt08eft015a | m² | Tablero aglomerado hidrófugo, con una de sus caras plastificada, de 10 mm de espesor. (material) | 1.150 | 88.66 | 101.96 |
| mt08eve020 | m² | Sistema de encofrado para formación de escalonado en losas inclinadas de escalera de concreto reforzado, con puntales y tableros de madera. (material) | 0.200 | 138.99 | 27.80 |
| mt50spa081a | Ud | Puntal metálico telescópico, de hasta 3 m de altura. (material) | 0.013 | 153.79 | 2.00 |
| mt08cim030b | m³ | Madera de pino. (material) | 0.003 | 2839.63 | 8.52 |
| mt08var060 | kg | Puntas de acero de 20x100 mm. (material) | 0.040 | 69.89 | 2.80 |
| mt08dba010e | l | Agente desmoldeante biodegradable en fase acuosa MasterFinish RL 211 "MBCC de Sika", para concretos con acabado visto. (material) | 0.013 | 37.78 | 0.49 |
| mt07aco020e | Ud | Separador homologado para losas de escalera. (material) | 3.000 | 0.71 | 2.13 |
| mt07aco140a | kg | Acero en varillas corrugadas, Grado 60 (fy=4200 kg/cm²), de varios diámetros, según NTG 36011, ASTM A 615 y ASTM A 615 M. (material) | 18.900 | 7.65 | 144.59 |
| mt08var050 | kg | Alambre galvanizado para atar, de 1,30 mm de diámetro. (material) | 0.306 | 11.98 | 3.67 |
| mt08aaa010a | m³ | Agua. (material) | 0.087 | 11.98 | 1.04 |
| mt01arg000q | m³ | Arena de río. (material) | 0.203 | 119.32 | 24.22 |
| mt01arg001qf | m³ | Piedrín de 1/2", de tamaño máximo 12,5 mm. (material) | 0.203 | 215.29 | 43.70 |
| mt08cem000q | kg | Cemento gris en sacos. (material) | 160.847 | 2.10 | 337.78 |
| mt08cur010g | l | Agente filmógeno MasterKure 220 WB "MBCC de Sika", para el curado de concretos y morteros, con acabado visto. (material) | 0.173 | 26.60 | 4.60 |
| mq06hor010 | h | Concretera mecánica eléctrica con una capacidad de amasado de 160 l. (maquinaria) | 0.224 | 25.18 | 5.64 |
| op00ciz020 |  | Cizalla para acero en varillas corrugadas. | 1.000 | 0.00 | 0.00 |
| op00ata010 |  | Atadora de armaduría. | 1.000 | 0.00 | 0.00 |
| op00sie020 |  | Sierra de disco fijo, para mesa de trabajo. | 1.000 | 0.00 | 0.00 |
| au00auh040 |  | Vibrador de concreto, eléctrico. | 1.000 | 0.00 | 0.00 |
| mo044 | h | Encofrador. (mano de obra) | 1.172 | 67.51 | 79.12 |
| mo091 | h | Ayudante de encofrador. (mano de obra) | 1.110 | 50.43 | 55.98 |
| mo043 | h | Armador. (mano de obra) | 0.333 | 67.51 | 22.48 |
| mo090 | h | Ayudante de armador. (mano de obra) | 0.333 | 50.43 | 16.79 |
| mo113 | h | Peón mampostero. (mano de obra) | 0.406 | 46.72 | 18.97 |
| mo112 | h | Peón mampostero capacitado. (mano de obra) | 0.425 | 47.49 | 20.18 |
| mo045 | h | Fundidor de productos del concreto. (mano de obra) | 0.061 | 67.51 | 4.12 |
| mo092 | h | Ayudante fundidor de productos del concreto. (mano de obra) | 0.247 | 50.43 | 12.46 |
| % | % | Herramienta menor | 2 % | 978.92 | 19.58 |
|  |  | Costes directos |  |  | 998.50 |
