# Antepecho de concreto reforzado

- Propiedad del archivo: CYPE INGENIEROS, S.A.
- Formato: FIEBDC-3/2002
- Ámbito geográfico: Guatemala
- Divisa: GTQ
- Costes indirectos: 3.00 %
- Gastos generales: 13.00 %
- Beneficio industrial: 6.00 %
- IVA: 12.00 %

## F Fachadas y particiones

### FD Defensas

#### FDA Antepechos

**FDA006** m Antepecho de concreto reforzado.
Antepecho de concreto reforzado, de 1,25 m de alto y 0,2 m de ancho, realizado con concreto f'c=210 kg/cm² (3000 psi), clase de exposición F0 S0 P0 C0, tamaño máximo del agregado 12,5 mm (1/2"), consistencia blanda, preparado en obra, y fundido con medios manuales, y acero Grado 60 (fy=4200 kg/cm²), con una cuantía aproximada de 45 kg/m, montaje y desmontaje de sistema de encofrado metálico en las dos caras del muro. Incluso líquido desencofrante MasterFinish RL 294 "MBCC de Sika", para evitar la adherencia del concreto al encofrado.
Criterio de valoración económica: El precio incluye el corte, doblado y montaje de la armaduría en el lugar definitivo de su colocación en obra.
Incluye: Limpieza y preparación de la superficie de apoyo. Replanteo de la sección. Montaje del sistema de encofrado. Colocación de la armaduría. Preparación del concreto. Fundido y compactación del concreto. Desmontaje del sistema de encofrado. Curado del concreto.
Criterio de medición de proyecto: Longitud medida a ejes, según documentación gráfica de Proyecto.
Criterio de medición de obra: Se medirá, a ejes, la longitud realmente ejecutada según especificaciones de Proyecto.

| Código | Ud | Descripción | Rendimiento | Precio | Importe |
|---|---|---|---|---|---|
| mt08eme040 | m² | Paneles metálicos de varias dimensiones, para encofrar elementos de concreto. (material) | 0.017 | 415.36 | 7.06 |
| mt08dba010g | l | Agente desmoldeante, a base de aceites especiales, emulsionable en agua MasterFinish RL 294 "MBCC de Sika", para encofrados metálicos, fenólicos o de madera. (material) | 0.075 | 14.86 | 1.11 |
| mt07aco020d | Ud | Separador homologado para muros. (material) | 7.000 | 0.51 | 3.57 |
| mt07aco140a | kg | Acero en varillas corrugadas, Grado 60 (fy=4200 kg/cm²), de varios diámetros, según NTG 36011, ASTM A 615 y ASTM A 615 M. (material) | 45.900 | 7.65 | 351.14 |
| mt08var050 | kg | Alambre galvanizado para atar, de 1,30 mm de diámetro. (material) | 0.585 | 11.98 | 7.01 |
| mt08aaa010a | m³ | Agua. (material) | 0.061 | 11.98 | 0.73 |
| mt01arg000q | m³ | Arena de río. (material) | 0.143 | 119.32 | 17.06 |
| mt01arg001qf | m³ | Piedrín de 1/2", de tamaño máximo 12,5 mm. (material) | 0.143 | 215.29 | 30.79 |
| mt08cem000q | kg | Cemento gris en sacos. (material) | 113.272 | 2.10 | 237.87 |
| mq06hor010 | h | Concretera mecánica eléctrica con una capacidad de amasado de 160 l. (maquinaria) | 0.158 | 25.18 | 3.98 |
| op00ata010 |  | Atadora de armaduría. | 1.000 | 0.00 | 0.00 |
| op00ciz020 |  | Cizalla para acero en varillas corrugadas. | 1.000 | 0.00 | 0.00 |
| au00auh010 |  | Cubilote. | 1.000 | 0.00 | 0.00 |
| au00auh040 |  | Vibrador de concreto, eléctrico. | 1.000 | 0.00 | 0.00 |
| mo044 | h | Encofrador. (mano de obra) | 0.673 | 67.51 | 45.43 |
| mo091 | h | Ayudante de encofrador. (mano de obra) | 0.735 | 50.43 | 37.07 |
| mo043 | h | Armador. (mano de obra) | 0.431 | 67.51 | 29.10 |
| mo090 | h | Ayudante de armador. (mano de obra) | 0.549 | 50.43 | 27.69 |
| mo113 | h | Peón mampostero. (mano de obra) | 0.286 | 46.72 | 13.36 |
| mo112 | h | Peón mampostero capacitado. (mano de obra) | 0.299 | 47.49 | 14.20 |
| mo045 | h | Fundidor de productos del concreto. (mano de obra) | 0.068 | 67.51 | 4.59 |
| mo092 | h | Ayudante fundidor de productos del concreto. (mano de obra) | 0.272 | 50.43 | 13.72 |
| % | % | Herramienta menor | 2 % | 845.48 | 16.91 |
|  |  | Costes directos |  |  | 862.39 |
