# Escalera de concreto visto

- Propiedad del archivo: CYPE Ingenieros S.A.
- Formato: FIEBDC-3/2016
- Programa: Generador de precios de la construcción. CYPE Ingenieros, S.A.
- Fecha: 01/04/2025
- Ámbito geográfico: Guatemala
- Divisa: GTQ
- Costes indirectos: 3 %
- Gastos generales: 13 %
- Beneficio industrial: 6 %
- IVA: 12 %

## E Estructuras

### EH Concreto reforzado

#### EHE Escaleras

**EHE020** m² Escalera de concreto visto.
Escalera de concreto visto, con losa de escalera y escalonado de concreto reforzado, realizada con 15 cm de espesor de concreto f'c=210 kg/cm² (3000 psi), clase de exposición F0 S0 P0 C0, tamaño máximo del agregado 12,5 mm (1/2"), consistencia blanda, preparado en obra, y fundido con medios manuales, y acero Grado 60 (fy=4200 kg/cm²), con una cuantía aproximada de 18 kg/m², quedando visto el concreto del fondo y de los laterales de la losa; Montaje y desmontaje de sistema de encofrado, con acabado visto con textura lisa en su cara inferior y laterales, en planta de hasta 3 m de altura libre, formado por: superficie encofrante de tablones de madera de pino, amortizables en 10 usos, forrados con tablero aglomerado hidrófugo, de un solo uso con una de sus caras plastificada, estructura soporte horizontal de tablones de madera de pino, amortizables en 10 usos y estructura soporte vertical de puntales metálicos, amortizables en 150 usos. Incluso alambre de atar, separadores, líquido desencofrante MasterFinish RL 211 "MBCC de Sika", para evitar la adherencia del concreto al encofrado y agente filmógeno MasterKure 220 WB "MBCC de Sika", para el curado de concretos y morteros.
Criterio de valoración económica: El precio incluye el corte, doblado y conformado de la armaduría en taller de obra y el montaje en el lugar definitivo de su colocación en obra.
Incluye: Replanteo y marcado de niveles de plantas y rellanos. Montaje del sistema de encofrado. Colocación de las armadurías con separadores homologados. Preparación del concreto. Fundido y compactación del concreto. Curado del concreto. Desmontaje del sistema de encofrado.
Criterio de medición de proyecto: Superficie medida por su intradós en verdadera magnitud, según documentación gráfica de Proyecto.
Criterio de medición de obra: Se medirá, por el intradós, la superficie realmente ejecutada según especificaciones de Proyecto.

| Código | Ud | Descripción | Rendimiento | Precio | Importe |
|---|---|---|---|---|---|
| mt50spa052b | m | Tablón de madera de pino, de 20x7,2 cm. (material) | 0.75 | 50.5 | 37.875 |
| mt08eft015a | m² | Tablero aglomerado hidrófugo, con una de sus caras plastificada, de 10 mm de espesor. (material) | 1.15 | 88.66 | 101.959 |
| mt08eve020 | m² | Sistema de encofrado para formación de escalonado en losas inclinadas de escalera de concreto reforzado, con puntales y tableros de madera. (material) | 0.2 | 138.99 | 27.798 |
| mt50spa081a | Ud | Puntal metálico telescópico, de hasta 3 m de altura. (material) | 0.013 | 153.79 | 1.999 |
| mt08cim030b | m³ | Madera de pino. (material) | 0.003 | 2839.63 | 8.519 |
| mt08var060 | kg | Puntas de acero de 20x100 mm. (material) | 0.04 | 69.89 | 2.796 |
| mt08dba010e | l | Agente desmoldeante biodegradable en fase acuosa MasterFinish RL 211 "MBCC de Sika", para concretos con acabado visto. (material) | 0.013 | 37.78 | 0.491 |
| mt07aco020e | Ud | Separador homologado para losas de escalera. (material) | 3 | 0.71 | 2.130 |
| mt07aco140a | kg | Acero en varillas corrugadas, Grado 60 (fy=4200 kg/cm²), de varios diámetros, según NTG 36011, ASTM A 615 y ASTM A 615 M. (material) | 18.9 | 7.65 | 144.585 |
| mt08var050 | kg | Alambre galvanizado para atar, de 1,30 mm de diámetro. (material) | 0.306 | 11.98 | 3.666 |
| mt08aaa010a | m³ | Agua. (material) | 0.087 | 11.98 | 1.042 |
| mt01arg000q | m³ | Arena de río. (material) | 0.203 | 119.32 | 24.222 |
| mt01arg001qf | m³ | Piedrín de 1/2", de tamaño máximo 12,5 mm. (material) | 0.203 | 215.29 | 43.704 |
| mt08cem000q | kg | Cemento gris en sacos. (material) | 160.847 | 2.1 | 337.779 |
| mt08cur010g | l | Agente filmógeno MasterKure 220 WB "MBCC de Sika", para el curado de concretos y morteros, con acabado visto. (material) | 0.173 | 26.6 | 4.602 |
| mq06hor010 | h | Concretera mecánica eléctrica con una capacidad de amasado de 160 l. (maquinaria) | 0.224 | 25.18 | 5.640 |
| mo044 | h | Encofrador. (mano de obra) | 1.172 | 67.51 | 79.122 |
| mo091 | h | Ayudante de encofrador. (mano de obra) | 1.11 | 50.43 | 55.977 |
| mo043 | h | Armador. (mano de obra) | 0.333 | 67.51 | 22.481 |
| mo090 | h | Ayudante de armador. (mano de obra) | 0.333 | 50.43 | 16.793 |
| mo113 | h | Peón mampostero. (mano de obra) | 0.406 | 46.72 | 18.968 |
| mo112 | h | Peón mampostero capacitado. (mano de obra) | 0.425 | 47.49 | 20.183 |
| mo045 | h | Fundidor de productos del concreto. (mano de obra) | 0.061 | 67.51 | 4.118 |
| mo092 | h | Ayudante fundidor de productos del concreto. (mano de obra) | 0.247 | 50.43 | 12.456 |
| % | % | Herramienta menor | 2 % | 978.905 | 19.578 |
|  |  | Costes directos |  |  | 998.483 |

Residuos:
- colocación: mt50spa052b Tablón de madera de pino, de 20x7,2 cm; factor de residuo 1
- colocación: mt08eft015a Tablero aglomerado hidrófugo, con una de sus caras plastificada, de 10 mm de espesor; factor de residuo 1
- colocación: mt08eve020; factor de residuo 1
- colocación: mt50spa081a Puntal metálico telescópico, de hasta 3 m de altura; factor de residuo 1
- colocación: mt08cim030b Madera de pino; factor de residuo 1
- colocación: mt08var060 Puntas de acero de 20x100 mm; factor de residuo 0.0045
- colocación: mt08dba010e Agente desmoldeante biodegradable en fase acuosa MasterFinish RL 211 "MBCC de Sika", para concretos con acabado visto; factor de residuo 0.07
- colocación: mt07aco140a; factor de residuo 0.0075
- colocación: mt08var050 Alambre galvanizado para atar, de 1,30 mm de diámetro; factor de residuo 0.0038
- colocación: mt01arg000q Arena de río; factor de residuo 0.00678787
- colocación: mt01arg001qf Piedrín de 1/2", de tamaño máximo 12,5 mm; factor de residuo 0.00708251
- colocación: mt08cem000q Cemento gris en sacos; factor de residuo 0.0063

## Recursos

**mt50spa052b** m Tablón de madera de pino, de 20x7,2 cm
Datos técnicos: Coste energético 1124.755 MJ; Emisión de CO2 -15.401 kg; Código LER 17 02 01; Masa del elemento 8.28 kg; Volumen 0.007527 m3

**mt08eft015a** m² Tablero aglomerado hidrófugo, con una de sus caras plastificada, de 10 mm de espesor
Datos técnicos: Coste energético 235.450 MJ; Emisión de CO2 3.003 kg; Código LER 17 02 01; Masa del elemento 7.15 kg; Volumen 0.0065 m3

**mt08eve020** m² Sistema de encofrado para formación de escalonado en losas inclinadas de escalera de concreto reforzado
Datos técnicos: Coste energético 248.531 MJ; Emisión de CO2 -3.273 kg; Código LER 17 02 01; Masa del elemento 2.01666 kg; Volumen 0.001833 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010e** l Agente desmoldeante biodegradable en fase acuosa MasterFinish RL 211 "MBCC de Sika", para concretos con acabado visto
Datos técnicos: Coste energético 85.113 MJ; Emisión de CO2 4.608 kg; Código LER 17 09 04; Masa del elemento 0.96 kg; Volumen 0.00064 m3
Residuos:
- embalaje: re150104 Envases metálicos. (componente de residuo); rendimiento 0.042 kg; Código LER 15 01 04; Masa del elemento 1 kg; Volumen 0.001667 m3

**mt07aco020e** Ud Separador homologado para losas de escalera
Datos técnicos: Coste energético 1.105 MJ; Emisión de CO2 0.114 kg
Residuos:
- embalaje: re150101 Envases de papel y cartón. (componente de residuo); rendimiento 0.072 kg; Código LER 15 01 01; Masa del elemento 1 kg; Volumen 0.001333 m3

**mt07aco140a** kg Acero en varillas corrugadas
Datos técnicos: Coste energético 9.830 MJ; Emisión de CO2 0.510 kg; Código LER 17 04 05; Masa del elemento 1 kg; Volumen 0.000476 m3

**mt08var050** kg Alambre galvanizado para atar, de 1,30 mm de diámetro
Datos técnicos: Coste energético 25.100 MJ; Emisión de CO2 2.560 kg; Código LER 17 04 05; Masa del elemento 1 kg; Volumen 0.000476 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 4.234 MJ; Emisión de CO2 0.734 kg; Código LER 17 01 01; Masa del elemento 1 kg; Volumen 0.000667 m3
Residuos:
- embalaje: re150101 Envases de papel y cartón; rendimiento 0.014 kg
- embalaje: re170201 Madera. (componente de residuo); rendimiento 0.001 kg; Código LER 17 02 01; Masa del elemento 1 kg; Volumen 0.000909 m3
- embalaje: re170203 Plástico. (componente de residuo); rendimiento 0.003 kg; Código LER 17 02 03; Masa del elemento 1 kg; Volumen 0.001667 m3
