# Losa unidireccional con vigas planas y nervios "in situ"

- Propiedad del archivo: CYPE INGENIEROS, S.A.
- Formato: FIEBDC-3/2002
- Ámbito geográfico: Guatemala
- Divisa: GTQ
- Costes indirectos: 3.00 %
- Gastos generales: 13.00 %
- Beneficio industrial: 6.00 %
- IVA: 12.00 %

## E Estructuras

### EH Concreto reforzado

#### EHU Losas unidireccionales

**EHU015** m² Losa unidireccional con vigas planas y nervios "in situ".
Estructura de concreto reforzado, realizada con concreto f'c=210 kg/cm² (3000 psi), clase de exposición F0 S0 P0 C0, tamaño máximo del agregado 12,5 mm (1/2"), consistencia blanda, preparado en obra, y fundido con medios manuales, con un volumen total de concreto en losa y vigas de 0,156 m³/m², y acero Grado 60 (fy=4200 kg/cm²) en zona de nervios y zunchos y vigas, con una cuantía total de 15 kg/m², constituida por: LOSA UNIDIRECCIONAL: horizontal, de canto 30 = 25+5 cm; montaje y desmontaje de sistema de encofrado continuo, con acabado para revestir, formado por: superficie encofrante de tableros de madera tratada, reforzados con varillas y perfiles, amortizables en 25 usos, estructura soporte horizontal de sopandas metálicas y accesorios de montaje, amortizables en 150 usos y estructura soporte vertical de puntales metálicos, amortizables en 150 usos; nervio "in situ" de 12 cm de ancho, intereje 72 cm; bovedilla de concreto para nervios "in situ", 60x20x25 cm; capa de compresión de 5 cm de espesor, con armaduría de reparto formada por electromalla tipo 6x6 10/10 de acero Grado 70, con barras separadas 15,24x15,24 cm de Ø 3,43 mm; vigas planas; altura libre de planta de hasta 3 m. Incluso agente filmógeno MasterKure 215 WB "MBCC de Sika", para el curado de concretos y morteros.
Criterio de valoración económica: El precio incluye el corte, doblado y conformado de la armaduría en taller de obra y el montaje en el lugar definitivo de su colocación en obra, pero no incluye las columnas.
Incluye: Replanteo del sistema de encofrado. Montaje del sistema de encofrado. Replanteo de la geometría de la planta sobre el encofrado. Colocación de bovedillas. Colocación de las armadurías con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 363.44 | 15.99 |
| mt08eva030 | m² | Estructura soporte para encofrado recuperable, compuesta de: sopandas metálicas y accesorios de montaje. (material) | 0.007 | 814.74 | 5.70 |
| mt50spa081a | Ud | Puntal metálico telescópico, de hasta 3 m de altura. (material) | 0.027 | 153.79 | 4.15 |
| mt08cim030b | m³ | Madera de pino. (material) | 0.003 | 2839.63 | 8.52 |
| mt08var060 | kg | Puntas de acero de 20x100 mm. (material) | 0.040 | 69.89 | 2.80 |
| mt08dba010g | l | Agente desmoldeante, a base de aceites especiales, emulsionable en agua MasterFinish RL 294 "MBCC de Sika", para encofrados metálicos, fenólicos o de madera. (material) | 0.030 | 14.86 | 0.45 |
| mt07bho020b | Ud | Bovedilla de concreto para nervios "in situ", 60x20x25 cm. Incluso piezas especiales. (material) | 5.104 | 8.54 | 43.59 |
| mt07aco020c | Ud | Separador homologado para vigas. (material) | 0.800 | 0.71 | 0.57 |
| mt07aco020f | Ud | Separador homologado para nervios "in situ" en losas unidireccionales. (material) | 1.000 | 0.51 | 0.51 |
| mt07aco140a | kg | Acero en varillas corrugadas, Grado 60 (fy=4200 kg/cm²), de varios diámetros, según NTG 36011, ASTM A 615 y ASTM A 615 M. (material) | 15.750 | 7.65 | 120.49 |
| mt08var050 | kg | Alambre galvanizado para atar, de 1,30 mm de diámetro. (material) | 0.255 | 11.98 | 3.05 |
| mt07ame120aa | m² | Electromalla tipo 6x6 10/10 de acero Grado 70, con barras lisas separadas 15,24x15,24 cm de 3,43 mm de diámetro, según ASTM A 185 y ASTM A 497. (material) | 1.100 | 6.83 | 7.51 |
| mt08aaa010a | m³ | Agua. (material) | 0.038 | 11.98 | 0.46 |
| mt01arg000q | m³ | Arena de río. (material) | 0.089 | 119.32 | 10.62 |
| mt01arg001qf | m³ | Piedrín de 1/2", de tamaño máximo 12,5 mm. (material) | 0.089 | 215.29 | 19.16 |
| mt08cem000q | kg | Cemento gris en sacos. (material) | 70.682 | 2.10 | 148.43 |
| mt08cur020d | l | Agente filmógeno MasterKure 215 WB "MBCC de Sika", para el curado de concretos y morteros. (material) | 0.150 | 12.86 | 1.93 |
| mq06hor010 | h | Concretera mecánica eléctrica con una capacidad de amasado de 160 l. (maquinaria) | 0.114 | 25.18 | 2.87 |
| op00ciz020 |  | Cizalla para acero en varillas corrugadas. | 1.000 | 0.00 | 0.00 |
| op00ata010 |  | Atadora de armaduría. | 1.000 | 0.00 | 0.00 |
| op00sie020 |  | Sierra de disco fijo, para mesa de trabajo. | 1.000 | 0.00 | 0.00 |
| au00auh040 |  | Vibrador de concreto, eléctrico. | 1.000 | 0.00 | 0.00 |
| mo044 | h | Encofrador. (mano de obra) | 0.751 | 67.51 | 50.70 |
| mo091 | h | Ayudante de encofrador. (mano de obra) | 0.738 | 50.43 | 37.22 |
| mo043 | h | Armador. (mano de obra) | 0.261 | 67.51 | 17.62 |
| mo090 | h | Ayudante de armador. (mano de obra) | 0.261 | 50.43 | 13.16 |
| mo113 | h | Peón mampostero. (mano de obra) | 0.220 | 46.72 | 10.28 |
| mo112 | h | Peón mampostero capacitado. (mano de obra) | 0.230 | 47.49 | 10.92 |
| mo045 | h | Fundidor de productos del concreto. (mano de obra) | 0.052 | 67.51 | 3.51 |
| mo092 | h | Ayudante fundidor de productos del concreto. (mano de obra) | 0.205 | 50.43 | 10.34 |
| % | % | Herramienta menor | 2 % | 550.55 | 11.01 |
|  |  | Costes directos |  |  | 561.56 |
