# Losa-acero con lámina colaborante

- Propiedad del archivo: CYPE INGENIEROS, S.A.
- Formato: FIEBDC-3/2002
- Ámbito geográfico: Guatemala
- Divisa: GTQ
- Costes indirectos: 3.00 %
- Gastos generales: 13.00 %
- Beneficio industrial: 6.00 %
- IVA: 12.00 %

## E Estructuras

### EH Concreto reforzado

#### EHX Losas-acero

**EHX005** m² Losa-acero con lámina colaborante.
Losa-acero de 10 cm de canto, con lámina colaborante de acero galvanizado con forma troquelada con indentaciones, de 0,75 mm de espesor, 44 mm de altura de perfil y 172 mm de intereje, 10 conectores soldados de acero galvanizado, de 19 mm de diámetro y 81 mm de altura y concreto reforzado realizado con concreto f'c=210 kg/cm² (3000 psi), clase de exposición F0 S0 P0 C0, tamaño máximo del agregado 12,5 mm (1/2"), consistencia blanda, preparado en obra, y fundido con medios manuales, volumen total de concreto 0,062 m³/m²; acero Grado 60 (fy=4200 kg/cm²), con una cuantía total de 1 kg/m²; y electromalla tipo 6x6 10/10 de acero Grado 70; apoyado todo ello sobre estructura metálica. Incluso piezas angulares para remates perimetrales y de voladizos, tornillos para fijación de las láminas, alambre de atar, separadores y agente filmógeno MasterKure 215 WB "MBCC de Sika", para el curado de concretos y morteros.
Criterio de valoración económica: El precio incluye el corte, doblado y conformado de la armaduría en taller de obra y el montaje en el lugar definitivo de su colocación en obra, pero no incluye la estructura metálica.
Incluye: Replanteo. Montaje de las láminas. Fijación de las láminas y resolución de los apoyos. Fijación de los conectores a las láminas, mediante soldadura. Colocación de armadurías con separadores homologados. Preparación del concreto. Fundido y compactación del concreto. Regleado y nivelación de la superficie de acabado. Curado del concreto.
Criterio de medición de proyecto: Superficie medida en verdadera magnitud, según documentación gráfica de Proyecto, deduciendo los huecos de superficie mayor de 6 m².
Criterio de medición de obra: Se medirá, en verdadera magnitud, la superficie realmente ejecutada según especificaciones de Proyecto, deduciendo los huecos de superficie mayor de 6 m².

| Código | Ud | Descripción | Rendimiento | Precio | Importe |
|---|---|---|---|---|---|
| mt07pcl010aacba | m² | Perfil de lámina de acero galvanizado con forma troquelada con indentaciones, de 0,75 mm de espesor, 44 mm de altura de perfil y 172 mm de intereje, 7 a 8 kg/m² y un momento de inercia de 30 a 40 cm4. (material) | 1.050 | 235.29 | 247.05 |
| mt07pcl020 | m | Pieza angular de lámina de acero galvanizado, para remates perimetrales y de voladizos. (material) | 0.040 | 221.15 | 8.85 |
| mt07pcl030 | Ud | Tornillo autotaladrante rosca-chapa, para fijación de láminas. (material) | 6.000 | 2.81 | 16.86 |
| mt07aco020i | Ud | Separador homologado para losas. (material) | 3.000 | 0.71 | 2.13 |
| mt07aco140a | kg | Acero en varillas corrugadas, Grado 60 (fy=4200 kg/cm²), de varios diámetros, según NTG 36011, ASTM A 615 y ASTM A 615 M. (material) | 1.050 | 7.65 | 8.03 |
| mt08var050 | kg | Alambre galvanizado para atar, de 1,30 mm de diámetro. (material) | 0.029 | 11.98 | 0.35 |
| mt07ame120aa | m² | Electromalla tipo 6x6 10/10 de acero Grado 70, con barras lisas separadas 15,24x15,24 cm de 3,43 mm de diámetro, según ASTM A 185 y ASTM A 497. (material) | 1.150 | 6.83 | 7.85 |
| mt08aaa010a | m³ | Agua. (material) | 0.015 | 11.98 | 0.18 |
| mt01arg000q | m³ | Arena de río. (material) | 0.035 | 119.32 | 4.18 |
| mt01arg001qf | m³ | Piedrín de 1/2", de tamaño máximo 12,5 mm. (material) | 0.035 | 215.29 | 7.54 |
| mt08cem000q | kg | Cemento gris en sacos. (material) | 28.092 | 2.10 | 58.99 |
| mt07cem040a | Ud | Conector de acero galvanizado con cabeza de disco, de 19 mm de diámetro y 81 mm de altura, para fijar a estructura de acero mediante soldadura a la lámina colaborante. (material) | 10.000 | 12.36 | 123.60 |
| mt08cur020d | l | Agente filmógeno MasterKure 215 WB "MBCC de Sika", para el curado de concretos y morteros. (material) | 0.150 | 12.86 | 1.93 |
| mq06hor010 | h | Concretera mecánica eléctrica con una capacidad de amasado de 160 l. (maquinaria) | 0.045 | 25.18 | 1.13 |
| mq08sol030 | h | Equipo y elementos auxiliares para soldadura de conectores. (maquinaria) | 0.580 | 143.62 | 83.30 |
| op00ciz020 |  | Cizalla para acero en varillas corrugadas. | 1.000 | 0.00 | 0.00 |
| op00ata010 |  | Atadora de armaduría. | 1.000 | 0.00 | 0.00 |
| op00lla010 |  | Llave de impacto. | 1.000 | 0.00 | 0.00 |
| au00auh040 |  | Vibrador de concreto, eléctrico. | 1.000 | 0.00 | 0.00 |
| mo047 | h | Montador de estructura metálica. (mano de obra) | 0.831 | 67.51 | 56.10 |
| mo094 | h | Ayudante de montador de estructura metálica. (mano de obra) | 0.322 | 50.43 | 16.24 |
| mo043 | h | Armador. (mano de obra) | 0.046 | 67.51 | 3.11 |
| mo090 | h | Ayudante de armador. (mano de obra) | 0.044 | 50.43 | 2.22 |
| mo113 | h | Peón mampostero. (mano de obra) | 0.087 | 46.72 | 4.06 |
| mo112 | h | Peón mampostero capacitado. (mano de obra) | 0.091 | 47.49 | 4.32 |
| mo045 | h | Fundidor de productos del concreto. (mano de obra) | 0.018 | 67.51 | 1.22 |
| mo092 | h | Ayudante fundidor de productos del concreto. (mano de obra) | 0.075 | 50.43 | 3.78 |
| % | % | Herramienta menor | 2 % | 663.02 | 13.26 |
|  |  | Costes directos |  |  | 676.28 |
