# Losa con lámina metálica como encofrado perdido

- Propiedad del archivo: CYPE INGENIEROS, S.A.
- Formato: FIEBDC-3/2002
- Ámbito geográfico: Guatemala
- Divisa: GTQ
- Costes indirectos: 3.00 %
- Gastos generales: 13.00 %
- Beneficio industrial: 6.00 %
- IVA: 12.00 %

## E Estructuras

### EH Concreto reforzado

#### EHX Losas-acero

**EHX010** m² Losa con lámina metálica como encofrado perdido.
Losa de 10 cm de canto, con encofrado perdido de lámina de acero galvanizado con forma troquelada con indentaciones, de 0,75 mm de espesor, 44 mm de altura de perfil y 172 mm de intereje y concreto reforzado realizado con concreto f'c=210 kg/cm² (3000 psi), clase de exposición F0 S0 P0 C0, tamaño máximo del agregado 12,5 mm (1/2"), consistencia blanda, preparado en obra, y fundido con medios manuales, volumen total de concreto 0,062 m³/m²; acero Grado 60 (fy=4200 kg/cm²), con una cuantía total de 6 kg/m²; y electromalla tipo 6x6 10/10 de acero Grado 70; apoyado todo ello sobre estructura metálica. Incluso piezas angulares para remates perimetrales y de voladizos, tornillos para fijación de las láminas, alambre de atar, separadores y agente filmógeno MasterKure 215 WB "MBCC de Sika", para el curado de concretos y morteros.
Criterio de valoración económica: El precio incluye el corte, doblado y conformado de la armaduría en taller de obra y el montaje en el lugar definitivo de su colocación en obra, pero no incluye la estructura metálica.
Incluye: Replanteo. Montaje de las láminas. Fijación de las láminas y resolución de los apoyos. Colocación de armadurías con separadores homologados. Preparación del concreto. Fundido y compactación del concreto. Regleado y nivelación de la superficie de acabado. Curado del concreto.
Criterio de medición de proyecto: Superficie medida en verdadera magnitud, según documentación gráfica de Proyecto, deduciendo los huecos de superficie mayor de 6 m².
Criterio de medición de obra: Se medirá, en verdadera magnitud, la superficie realmente ejecutada según especificaciones de Proyecto, deduciendo los huecos de superficie mayor de 6 m².

| Código | Ud | Descripción | Rendimiento | Precio | Importe |
|---|---|---|---|---|---|
| mt07pcl010aacba | m² | Perfil de lámina de acero galvanizado con forma troquelada con indentaciones, de 0,75 mm de espesor, 44 mm de altura de perfil y 172 mm de intereje, 7 a 8 kg/m² y un momento de inercia de 30 a 40 cm4. (material) | 1.050 | 235.29 | 247.05 |
| mt07pcl020 | m | Pieza angular de lámina de acero galvanizado, para remates perimetrales y de voladizos. (material) | 0.040 | 221.15 | 8.85 |
| mt07pcl030 | Ud | Tornillo autotaladrante rosca-chapa, para fijación de láminas. (material) | 6.000 | 2.81 | 16.86 |
| mt07aco020i | Ud | Separador homologado para losas. (material) | 3.000 | 0.71 | 2.13 |
| mt07aco140a | kg | Acero en varillas corrugadas, Grado 60 (fy=4200 kg/cm²), de varios diámetros, según NTG 36011, ASTM A 615 y ASTM A 615 M. (material) | 6.300 | 7.65 | 48.20 |
| mt08var050 | kg | Alambre galvanizado para atar, de 1,30 mm de diámetro. (material) | 0.099 | 11.98 | 1.19 |
| mt07ame120aa | m² | Electromalla tipo 6x6 10/10 de acero Grado 70, con barras lisas separadas 15,24x15,24 cm de 3,43 mm de diámetro, según ASTM A 185 y ASTM A 497. (material) | 1.150 | 6.83 | 7.85 |
| mt08aaa010a | m³ | Agua. (material) | 0.015 | 11.98 | 0.18 |
| mt01arg000q | m³ | Arena de río. (material) | 0.035 | 119.32 | 4.18 |
| mt01arg001qf | m³ | Piedrín de 1/2", de tamaño máximo 12,5 mm. (material) | 0.035 | 215.29 | 7.54 |
| mt08cem000q | kg | Cemento gris en sacos. (material) | 28.092 | 2.10 | 58.99 |
| mt08cur020d | l | Agente filmógeno MasterKure 215 WB "MBCC de Sika", para el curado de concretos y morteros. (material) | 0.150 | 12.86 | 1.93 |
| mq06hor010 | h | Concretera mecánica eléctrica con una capacidad de amasado de 160 l. (maquinaria) | 0.045 | 25.18 | 1.13 |
| op00ciz020 |  | Cizalla para acero en varillas corrugadas. | 1.000 | 0.00 | 0.00 |
| op00ata010 |  | Atadora de armaduría. | 1.000 | 0.00 | 0.00 |
| op00lla010 |  | Llave de impacto. | 1.000 | 0.00 | 0.00 |
| au00auh040 |  | Vibrador de concreto, eléctrico. | 1.000 | 0.00 | 0.00 |
| mo047 | h | Montador de estructura metálica. (mano de obra) | 0.161 | 67.51 | 10.87 |
| mo094 | h | Ayudante de montador de estructura metálica. (mano de obra) | 0.322 | 50.43 | 16.24 |
| mo043 | h | Armador. (mano de obra) | 0.139 | 67.51 | 9.38 |
| mo090 | h | Ayudante de armador. (mano de obra) | 0.131 | 50.43 | 6.61 |
| mo113 | h | Peón mampostero. (mano de obra) | 0.087 | 46.72 | 4.06 |
| mo112 | h | Peón mampostero capacitado. (mano de obra) | 0.091 | 47.49 | 4.32 |
| mo045 | h | Fundidor de productos del concreto. (mano de obra) | 0.018 | 67.51 | 1.22 |
| mo092 | h | Ayudante fundidor de productos del concreto. (mano de obra) | 0.075 | 50.43 | 3.78 |
| % | % | Herramienta menor | 2 % | 462.56 | 9.25 |
|  |  | Costes directos |  |  | 471.81 |
