# Colocación de inyectores internos, en fisura de elemento de concreto

- Propiedad del archivo: CYPE INGENIEROS, S.A.
- Formato: FIEBDC-3/2002
- Ámbito geográfico: Guatemala
- Divisa: GTQ
- Costes indirectos: 3.00 %
- Gastos generales: 13.00 %
- Beneficio industrial: 6.00 %
- IVA: 12.00 %

## E Estructuras

### EH Concreto reforzado

#### EHY Reparaciones

**EHY064** m Colocación de inyectores internos, en fisura de elemento de concreto.
Colocación de inyectores internos de polietileno, en fisura de elemento de concreto, dentro de taladros de entre 6 y 25 mm de diámetro, secantes al plano de la fisura, realizados a tresbolillo cada 20 cm, y sellado superficial de la fisura con adhesivo tixotrópico de dos componentes a base de resina epoxi, MasterBrace ADH 1460 "MBCC de Sika", a fin de evitar la fuga de la lechada durante el proceso de inyección.
Criterio de valoración económica: El precio no incluye la inyección de la resina.
Incluye: Sellado superficial de la fisura. Replanteo. Realización de los taladros. Introducción de los inyectores. Retirada de los inyectores. Eliminación del material de sellado sobrante.
Criterio de medición de proyecto: Longitud medida según documentación gráfica de Proyecto.
Criterio de medición de obra: Se medirá la longitud realmente ejecutada según especificaciones de Proyecto.

| Código | Ud | Descripción | Rendimiento | Precio | Importe |
|---|---|---|---|---|---|
| mt09reh123 | Ud | Inyector interno, de polietileno. (material) | 5.000 | 2.01 | 10.05 |
| mt09reh120d | kg | Adhesivo tixotrópico de dos componentes a base de resina epoxi, MasterBrace ADH 1460 "MBCC de Sika", para la correcta unión entre el concreto fresco y el concreto endurecido o para mejorar la adherencia del concreto endurecido y el acero. (material) | 0.200 | 92.47 | 18.49 |
| op00tal010 |  | Taladro. | 1.000 | 0.00 | 0.00 |
| mo020 | h | Mampostero. (mano de obra) | 0.711 | 64.87 | 46.12 |
| mo112 | h | Peón mampostero capacitado. (mano de obra) | 0.711 | 47.49 | 33.77 |
| % | % | Herramienta menor | 2 % | 108.43 | 2.17 |
|  |  | Costes directos |  |  | 110.60 |
