# Revestimiento realcalinizador y protector del concreto reforzado frente a la carbonatación

- Propiedad del archivo: CYPE Ingenieros S.A.
- Formato: FIEBDC-3/2016
- Programa: Generador de precios de la construcción. CYPE Ingenieros, S.A.
- Fecha: 01/04/2025
- Ámbito geográfico: Guatemala
- Divisa: GTQ
- Costes indirectos: 3 %
- Gastos generales: 13 %
- Beneficio industrial: 6 %
- IVA: 12 %

## E Estructuras

### EH Concreto reforzado

#### EHO Protecciones

**EHO060** m² Revestimiento realcalinizador y protector del concreto reforzado frente a la carbonatación.
Aplicación manual de dos capas de revestimiento realcalinizador y protector MasterProtect 126 "MBCC de Sika", de 3 mm de espesor (rendimiento: 3 kg/m² cada capa), para la reducción de la profundidad de carbonatación y posterior protección del concreto reforzado frente a la carbonatación.
Incluye: Humectación y limpieza de la superficie soporte. Aplicación del producto.
Criterio de medición de proyecto: Superficie medida según documentación gráfica de Proyecto.
Criterio de medición de obra: Se medirá la superficie realmente ejecutada según especificaciones de Proyecto.

| Código | Ud | Descripción | Rendimiento | Precio | Importe |
|---|---|---|---|---|---|
| mt09reh470c | kg | Revestimiento realcalinizador y protector MasterProtect 126 "MBCC de Sika", compuesto por una mezcla de cementos especiales, agregados de granulometría seleccionada y aditivos, sin disolventes, permeable al vapor de agua y con resistencia a las heladas, para la reducción de la profundidad de carbonatación y posterior protección del concreto reforzado frente a la carbonatación. (material) | 6 | 22.54 | 135.240 |
| mo020 | h | Mampostero. (mano de obra) | 0.235 | 64.87 | 15.244 |
| mo113 | h | Peón mampostero. (mano de obra) | 0.235 | 46.72 | 10.979 |
| % | % | Herramienta menor | 2 % | 161.463 | 3.229 |
|  |  | Costes directos |  |  | 164.692 |
