# Viga de concreto reforzado

- Propiedad del archivo: CYPE Ingenieros S.A.
- Formato: FIEBDC-3/2016
- Programa: Generador de precios de la construcción. CYPE Ingenieros, S.A.
- Fecha: 01/04/2025
- Ámbito geográfico: Guatemala
- Divisa: GTQ
- Costes indirectos: 3 %
- Gastos generales: 13 %
- Beneficio industrial: 6 %
- IVA: 12 %

## E Estructuras

### EH Concreto reforzado

#### EHV Vigas

**EHV010** m³ Viga de concreto reforzado.
Viga descolgada, recta, de concreto reforzado, de 40x60 cm, realizada con concreto f'c=210 kg/cm² (3000 psi), clase de exposición F0 S0 P0 C0, tamaño máximo del agregado 12,5 mm (1/2"), consistencia blanda, preparado en obra, y fundido con medios manuales, y acero Grado 60 (fy=4200 kg/cm²), con una cuantía aproximada de 150 kg/m³; montaje y desmontaje del sistema de encofrado, con acabado para revestir, en planta de hasta 3 m de altura libre, formado por: superficie encofrante de tableros de madera tratada, reforzados con varillas y perfiles, amortizables en 25 usos; estructura soporte horizontal de sopandas metálicas y accesorios de montaje, amortizables en 150 usos y estructura soporte vertical de puntales metálicos, amortizables en 150 usos. Incluso alambre de atar, separadores y líquido desencofrante MasterFinish RL 294 "MBCC de Sika", para evitar la adherencia del concreto al encofrado.
Criterio de valoración económica: El precio incluye el corte, doblado y conformado de la armaduría en taller de obra y el montaje en el lugar definitivo de su colocación en obra.
Incluye: Replanteo. Montaje del sistema de encofrado. Colocación de las armadurías con separadores homologados. Preparación del concreto. Fundido y compactación del concreto. Curado del concreto. Desmontaje del sistema de encofrado.
Criterio de medición de proyecto: Volumen medido según documentación gráfica de Proyecto.
Criterio de medición de obra: Se medirá el volumen realmente ejecutado según especificaciones de Proyecto.

| Código | Ud | Descripción | Rendimiento | Precio | Importe |
|---|---|---|---|---|---|
| mt08eft030a | m² | Tablero de madera tratada, de 22 mm de espesor, reforzado con varillas y perfiles. (material) | 0.192 | 363.44 | 69.780 |
| mt08eva030 | m² | Estructura soporte para encofrado recuperable, compuesta de: sopandas metálicas y accesorios de montaje. (material) | 0.032 | 814.74 | 26.072 |
| mt50spa081a | Ud | Puntal metálico telescópico, de hasta 3 m de altura. (material) | 0.111 | 153.79 | 17.071 |
| mt08cim030b | m³ | Madera de pino. (material) | 0.013 | 2839.63 | 36.915 |
| mt08var060 | kg | Puntas de acero de 20x100 mm. (material) | 0.167 | 69.89 | 11.672 |
| mt08dba010g | l | Agente desmoldeante, a base de aceites especiales, emulsionable en agua MasterFinish RL 294 "MBCC de Sika", para encofrados metálicos, fenólicos o de madera. (material) | 0.125 | 14.86 | 1.858 |
| mt07aco020c | Ud | Separador homologado para vigas. (material) | 4 | 0.71 | 2.840 |
| mt07aco140a | kg | Acero en varillas corrugadas, Grado 60 (fy=4200 kg/cm²), de varios diámetros, según NTG 36011, ASTM A 615 y ASTM A 615 M. (material) | 157.5 | 7.65 | 1204.875 |
| mt08var050 | kg | Alambre galvanizado para atar, de 1,30 mm de diámetro. (material) | 1.65 | 11.98 | 19.767 |
| mt08aaa010a | m³ | Agua. (material) | 0.245 | 11.98 | 2.935 |
| mt01arg000q | m³ | Arena de río. (material) | 0.572 | 119.32 | 68.251 |
| mt01arg001qf | m³ | Piedrín de 1/2", de tamaño máximo 12,5 mm. (material) | 0.572 | 215.29 | 123.146 |
| mt08cem000q | kg | Cemento gris en sacos. (material) | 453.089 | 2.1 | 951.487 |
| mq06hor010 | h | Concretera mecánica eléctrica con una capacidad de amasado de 160 l. (maquinaria) | 0.73 | 25.18 | 18.381 |
| mo044 | h | Encofrador. (mano de obra) | 2.794 | 67.51 | 188.623 |
| mo091 | h | Ayudante de encofrador. (mano de obra) | 2.794 | 50.43 | 140.901 |
| mo043 | h | Armador. (mano de obra) | 1.931 | 67.51 | 130.362 |
| mo090 | h | Ayudante de armador. (mano de obra) | 2.092 | 50.43 | 105.500 |
| mo113 | h | Peón mampostero. (mano de obra) | 1.408 | 46.72 | 65.782 |
| mo112 | h | Peón mampostero capacitado. (mano de obra) | 1.475 | 47.49 | 70.048 |
| mo045 | h | Fundidor de productos del concreto. (mano de obra) | 0.456 | 67.51 | 30.785 |
| mo092 | h | Ayudante fundidor de productos del concreto. (mano de obra) | 1.837 | 50.43 | 92.640 |
| % | % | Herramienta menor | 2 % | 3379.691 | 67.594 |
|  |  | Costes directos |  |  | 3447.285 |

Residuos:
- colocación: mt08eft030a Tablero de madera tratada, de 22 mm de espesor, reforzado con varillas y perfiles; factor de residuo 1
- colocación: mt50spa081a Puntal metálico telescópico, de hasta 3 m de altura; factor de residuo 1
- colocación: mt08cim030b Madera de pino; factor de residuo 1
- colocación: mt08var060 Puntas de acero de 20x100 mm; factor de residuo 0.0045
- colocación: mt08dba010g; factor de residuo 0.07
- colocación: mt07aco140a; factor de residuo 0.0075
- colocación: mt08var050 Alambre galvanizado para atar, de 1,30 mm de diámetro; factor de residuo 0.0038
- colocación: mt01arg000q Arena de río; factor de residuo 0.00678787
- colocación: mt01arg001qf Piedrín de 1/2", de tamaño máximo 12,5 mm; factor de residuo 0.00708251
- colocación: mt08cem000q Cemento gris en sacos; factor de residuo 0.0063

## Recursos

**mt08eft030a** m² Tablero de madera tratada, de 22 mm de espesor, reforzado con varillas y perfiles
Datos técnicos: Coste energético 1657.248 MJ; Emisión de CO2 -22.692 kg; Código LER 17 02 01; Masa del elemento 12.2 kg; Volumen 0.011091 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3

**mt07aco020c** Ud Separador homologado para vigas
Datos técnicos: Coste energético 1.105 MJ; Emisión de CO2 0.114 kg
Residuos:
- embalaje: re150101 Envases de papel y cartón. (componente de residuo); rendimiento 0.072 kg; Código LER 15 01 01; Masa del elemento 1 kg; Volumen 0.001333 m3

**mt07aco140a** kg Acero en varillas corrugadas
Datos técnicos: Coste energético 9.830 MJ; Emisión de CO2 0.510 kg; Código LER 17 04 05; Masa del elemento 1 kg; Volumen 0.000476 m3

**mt08var050** kg Alambre galvanizado para atar, de 1,30 mm de diámetro
Datos técnicos: Coste energético 25.100 MJ; Emisión de CO2 2.560 kg; Código LER 17 04 05; Masa del elemento 1 kg; Volumen 0.000476 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 4.234 MJ; Emisión de CO2 0.734 kg; Código LER 17 01 01; Masa del elemento 1 kg; Volumen 0.000667 m3
Residuos:
- embalaje: re150101 Envases de papel y cartón; rendimiento 0.014 kg
- embalaje: re170201 Madera. (componente de residuo); rendimiento 0.001 kg; Código LER 17 02 01; Masa del elemento 1 kg; Volumen 0.000909 m3
- embalaje: re170203 Plástico. (componente de residuo); rendimiento 0.003 kg; Código LER 17 02 03; Masa del elemento 1 kg; Volumen 0.001667 m3
