# Relleno para drenaje, con agregados reciclados

- Propiedad del archivo: CYPE INGENIEROS, S.A.
- Formato: FIEBDC-3/2002
- Ámbito geográfico: Guatemala
- Divisa: GTQ
- Costes indirectos: 3.00 %
- Gastos generales: 13.00 %
- Beneficio industrial: 6.00 %
- IVA: 12.00 %

## A Preparación del terreno

### AU Drenajes

#### AUR Rellenos

**AUR041** m³ Relleno para drenaje, con agregados reciclados.
Relleno con agregado reciclado mixto de concreto y material cerámico de 40 a 80 mm de diámetro, en trasdós de muro, para drenaje de las aguas procedentes de lluvia, con el fin de evitar encharcamientos y el sobreempuje hidrostático contra las estructuras de contención, y compactación en tongadas sucesivas de 30 cm de espesor máximo con bandeja vibrante de guiado manual.
Criterio de valoración económica: El precio no incluye la red de drenaje ni la realización de la prueba Proctor Modificado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01aro010p | t | Agregado reciclado mixto de concreto y material cerámico, de granulometría comprendida entre 40 y 80 mm, suministrado mediante camión. (material) | 2.000 | 83.11 | 166.22 |
| mq01pan010a | h | Pala cargadora sobre neumáticos de 120 kW/1,9 m³. (maquinaria) | 0.020 | 325.37 | 6.51 |
| mq04cab010c | h | Camión basculante de 12 t de carga, de 162 kW. (maquinaria) | 0.015 | 324.89 | 4.87 |
| mq02rod010d | h | Bandeja vibrante de guiado manual, de 300 kg, ancho de trabajo 70 cm, reversible. (maquinaria) | 0.330 | 51.68 | 17.05 |
| mq02cia020j | h | Camión cisterna, de 8 m³ de capacidad. (maquinaria) | 0.012 | 858.61 | 10.30 |
| mo113 | h | Peón mampostero. (mano de obra) | 0.359 | 42.54 | 15.27 |
| % | % | Herramienta menor | 2 % | 220.22 | 4.40 |
|  |  | Costes directos |  |  | 224.62 |
