# Demolición de muro de concreto reforzado

- Propiedad del archivo: CYPE INGENIEROS, S.A.
- Formato: FIEBDC-3/2002
- Ámbito geográfico: Guatemala
- Divisa: GTQ
- Costes indirectos: 3.00 %
- Gastos generales: 13.00 %
- Beneficio industrial: 6.00 %
- IVA: 12.00 %

## D Demoliciones

### DD Cimentaciones

#### DDC Contenciones

**DDC020** m³ Demolición de muro de concreto reforzado.
Demolición de muro de contención de concreto reforzado con retroexcavadora con martillo rompedor y equipo de oxicorte, y carga mecánica sobre camión o contenedor.
Incluye: Demolición del elemento. Corte de las armadurías. Fragmentación de los escombros en piezas manejables. Retirada y acopio de escombros. Limpieza de los restos de obra. Carga mecánica de escombros sobre camión o contenedor.
Criterio de medición de proyecto: Volumen medido según documentación gráfica de Proyecto.
Criterio de medición de obra: Se medirá el volumen realmente demolido según especificaciones de Proyecto.

| Código | Ud | Descripción | Rendimiento | Precio | Importe |
|---|---|---|---|---|---|
| mq01exn050c | h | Retroexcavadora sobre neumáticos, de 85 kW, con martillo rompedor. (maquinaria) | 0.300 | 531.31 | 159.39 |
| mq01ret010 | h | Miniretrocargadora sobre neumáticos de 15 kW. (maquinaria) | 0.140 | 334.73 | 46.86 |
| mq08sol010 | h | Equipo de oxicorte, con acetileno como combustible y oxígeno como comburente. (maquinaria) | 1.200 | 60.24 | 72.29 |
| mo019 | h | Soldador. (mano de obra) | 1.306 | 65.74 | 85.86 |
| mo113 | h | Peón mampostero. (mano de obra) | 0.327 | 46.72 | 15.28 |
| % | % | Herramienta menor | 2 % | 379.68 | 7.59 |
|  |  | Costes directos |  |  | 387.27 |
