# Retirada de relleno en trasdós de bóveda

- Propiedad del archivo: CYPE INGENIEROS, S.A.
- Formato: FIEBDC-3/2002
- Ámbito geográfico: Guatemala
- Divisa: GTQ
- Costes indirectos: 3.00 %
- Gastos generales: 13.00 %
- Beneficio industrial: 6.00 %
- IVA: 12.00 %

## D Demoliciones

### DE Estructuras

#### DEF Mampostería

**DEF051** m³ Retirada de relleno en trasdós de bóveda.
Retirada de relleno en trasdós de bóveda, con medios manuales, y carga manual sobre camión o contenedor.
Incluye: Retirada del relleno de la bóveda. Fragmentación de los escombros en piezas manejables. Retirada y acopio de escombros. Limpieza de los restos de obra. Carga manual de escombros sobre camión o contenedor.
Criterio de medición de proyecto: Volumen medido según documentación gráfica de Proyecto.
Criterio de medición de obra: Se medirá el volumen realmente demolido según especificaciones de Proyecto.

| Código | Ud | Descripción | Rendimiento | Precio | Importe |
|---|---|---|---|---|---|
| mo113 | h | Peón mampostero. (mano de obra) | 1.959 | 42.54 | 83.34 |
| % | % | Herramienta menor | 2 % | 83.34 | 1.67 |
|  |  | Costes directos |  |  | 85.01 |
